# Erweiterung der Feuerwache Süd
Angebotsaufforderung (GAEB DA XML 3.3, DA83)
Projekt: Erweiterung FW Süd
Währung: EUR
Vergabeart: Offenes Verfahren
Ausführungsbeginn: 09.02.2027
Ausführungsende: 03.04.2029
Erstellt mit: CaliforniaX by G&W Software AG, CaliforniaX V25.2.10, 23.10.2026

## Deckblatt
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
  LEISTUNGSVERZEICHNIS

Objekt:  Feuerwache Süd
  Hamburger Straße 2-4 in 25337  Elmshorn

Projekt:  Erweiterungsbau Feuerwache Süd

Gewerk:  Baustelleneinrichtung

Vertragsgrundlage:  VOB alle Teile, in der aktuellen Fassung,
  allgemein anerkannte Regeln der Technik und gültige,
  für die enthaltenen Gewerke maßgeblichen Normen, in der jeweils  neuesten Fassung.

Ausführungszeitraum:  09.02.2027 - 03.04.2029

Anlagen:  siehe Anlagenverzeichnis

## KG 300 Baustelleneinrichtung
Datum: 23.10.2026
EP-Anteile: Lohn; Material; Gerät; Sonstiges

### Titel 01 Baustelleneinrichtung

#### Bereich 01.01 Baustelleneinrichtung

*Hinweis: Allgemeine technische Vertragsbedingungen (ATV) - Projektbeschreibung*
ALLGEMEINE TECHNISCHE VERTRAGSBEDINGUNGEN FÜR BAULEISTUNGEN (ATV)
Die laufende Nummerierung der nachfolgenden Punkte bezieht sich auf die Vorgaben der VOB/Teil C, DIN 18299, Ausgabe 2019 und ist nicht durchlaufend. Fehlende Punkte haben keine Hinweise bzw. es sind hierzu keine Angaben erforderlich.

0.0 ALLGEMEINES
Die Stadt Elmshorn plant die Errichtung des Erweiterungsbaus der Feuerwache Süd Elmshorn auf dem Grundstück Hamburger Str. 2-6, 25337 Elmshorn.
Die Stadt Elmshorn verfügt derzeit über zwei Standorte, die Feuerwache Nord sowie die Feuerwache Süd. Die Feuerwache Süd soll zur Hauptwache ausgebaut werden und die Funktion als zentraler Dienst-, Ausbildungs-, Verwaltungs- und Veranstaltungsort übernehmen.
Bei dem Erweiterungsbau handelt es sich um den 2.Bauabschnitt der Feuerwache Süd. Der 1. Bauabschnitt liegt im nördlichen Bereich des Grundstücks, parallel zur Hamburger Straße.
Der Erweiterungsbau wird sich südlich des Bestandsgebäudes befinden und an diesen zu Erschließungszwecken anbauen.
Die Feuerwache Süd ist während der Bauphase in Betrieb.

Folgende Funktionen sind im Erweiterungsbau enthalten:

_Fahrzeughalle mit Kfz-Werkstatt, Garage für Mannschaftstransportwagen
_Umkleideräume mit anschließenden Sanitäranlagen
_Kleiderkammer und Wäscheraum
_Leitzentrale und Stabsraum
_Verwaltung mit Büroräumen, Besprechungsraum und Archiv
_Ruheräume mit Pantry
_Schulungsräume mit Kochküche
_Brandschutzinformationsraum, Florianstube und Fitnessraum
_5 Wohneinheiten
_Netzersatzanlage und weitere technische Anlagen

Für die gesamten Bauleistungen wird die VOB in ihrer derzeitigen Fassung in Gänze vereinbart.

Termine
gem. Anlage " 26-10-14_FSE-Bauzeitenplan"

Eine genaue Terminabsprache und -festlegung erfolgt vor Auftragserteilung.
Diese Terminfestlegungen sind Vertragsgrundlage und jeder Auftragnehmer hat sie genauestens einzuhalten.
Vom Auftragnehmer zu fertigende Unterlagen sind rechtzeitig bei der Auftraggeberin einzureichen.
Erforderliche Arbeitsvorbereitungen sind vor dem Baubeginn zu leisten.
Verschiebungen von Terminen haben keinen Einfluss auf den Arbeitszeitraum, dieser ist in jedem Fall einzuhalten.

Bauschild
Jeder Auftragnehmer hat die Möglichkeit, seine Firma auf dem offiziellen Bauschild kenntlich zu machen. Weitere Werbung an Bauzäunen oder Gerüsten usw. ist nicht gestattet.

Haftpflicht-/ Bauwesenversicherung
Jeder Auftragnehmer hat den Ausschreibungsunterlagen den Nachweis einer ausreichenden Haftpflichtversicherung beizulegen. Die Bauleistungsversicherung wird durch die Auftraggeberin gewährleistet.

Stundenlohnarbeiten
Die in den Leistungsverzeichnissen abgefragten Stundenlohnarbeiten sind nur auf ausdrückliche Anordnung der Auftraggeberin oder deren Bevollmächtigten zu erbringen und auf Stundenzetteln täglich nachzuweisen.

Technische Spezifikationen
Soweit in der Leistungsbeschreibung auf Technische Spezifikationen, z.B. nationale Normen, mit denen Europäische Normen umgesetzt werden, europäisch technische Bewertungen, gemeinsame technische Spezifikationen, Internationale Normen, Bezug genommen wird, werden auch ohne den ausdrücklichen Zusatz "oder gleichwertig" immer gleichwertige Technische Spezifikationen in Bezug genommen.

Komplettleistungen
Wenn in der Leistungsbeschreibung nicht anders beschrieben, verstehen sich alle Position einschl. Einrichten, Unterhalten und Räumen der Baustelle, Fertigung/ Materiallieferung, Lieferung/ Fracht, Abladung und Montage, einschl. aller dafür erforderlichen Anschluss- und Befestigungsmaterialien und einschl. Stellen/ Aufbau, Vorhalten und Abbau aller für die Durchführung erforderlicher Werkzeuge, Geräte, Maschinen (auch Leitern, Gerüste bis 2,00 m, Hebegeräte, Kräne etc.) und sonstiger Hilfsmittel. Ausbau-/ Abbrucharbeiten beinhalten Demontage, Herausschaffen aus dem Gebäude, Abtransport und fachgerechter Entsorgung aller dabei anfallenden Materialien einschl. Beibringen des Entsorgungsnachweises.

Ausführungs- und Gütebestimmungen
Es gelten die für das Gewerk maßgeblichen DIN-, DIN EN- und DIN EN ISO-Normen, zusätzlich alle weiteren einschlägigen und zum Zeitpunkt der Angebotsabgabe gültigen Normen, Vorschriften, Richtlinien und Hinweise, insbesondere auch das Gebäudeenergiegesetz (GEG) und die Richtlinien der Gemeinde-Unfall-Versicherer.

Sicherheit + Gesundheit, BaustellenVO
Die Regeln für Sicherheit und Gesundheitsschutz der Bau-Berufsgenossenschaft sind Bestandteil und Grundlage des Angebots, ebenso die Baustellenverordnung (Verordnung über Sicherheit und Gesundheitsschutz auf Baustellen/ BaustellV BGBl.I S 1283) vom 10.06.98 in der aktuellen Fassung.

0.1 ANGABEN ZUR BAUSTELLE

0.1.1 Lage der Baustelle
Elmshorn Hamburger Str. 2-6, Gemarkung Elmshorn, Flur 63, Flurstücke 90/12 und 90/13.
Das Grundstück ist ein Bestandsgrundstück der Stadt Elmshorn. Im nördlichen Teil des Grundstücks befindet sich der 1. Bauabschnitt der Feuerwache Süd mit einem 3-geschossigen Kopfbau und einer 1-geschossigen Fahrzeughalle. Ein Geräteunterstand im südöstlichen Bereich des Grundstücks wird im Rahmen der Baumaßnahme zurückgebaut. Die Erschließung des Grundstücks erfolgt ausschließlich über die Seitenstraße der Hamburger Straße (B431), nicht direkt über die Bundestraße.

Im Westen verläuft die Bahntrasse der Bahnlinie Hamburg-Altona - Kiel Hbf (Hinweise der DB gem. Anlage BA-SH-25-202188.pdf sind zu beachten). Das zwischen Baugrundstück (Flurstück 90/13) und Bahntrasse liegende Flurstück 90/12 wird im Rahmen der Baumaßnahme als Baustelleneinrichtungsfläche genutzt.
Feuerwehreinsätze dürfen durch die Bauarbeiten nicht gestört werden.

0.1.2 Besondere Belastungen
Das Gelände des Baugrundstücks ist unbelastet wurde aber als Kampfmittelverdachtsfläche eingeschätzt.

0.1.3 Art und Lage der baulichen Anlagen
Die hier beschriebenen Leistungen umfassen den Neubau der Erweiterung der Feuerwache Süd Elmshorn.

Der Neubau gliedert sich in zwei Baukörper. Der dreigeschossige rechteckige Kopfbau (Bauteil 1) wird teilunterkellert und beinhaltet neben den Flächen für die Feuerwehr fünf Wohneinheiten. Das Bauteil 1 schließt im Norden über einen eingeschossigen Windfang an das Bestandsgebäude an. Östlich grenzt ein riegelförmiger Baukörper (Bauteil 2) an den Kopfbau. Bauteil 2 beinhaltet die zweigeschossige Fahrzeughalle mit Werkstatt sowie eine darüberliegende Büroetage, die sich über etwa 2/3 der Fahrzeughalle erstreckt. Zwischen Bauteil 1 und Bauteil 2 verläuft eine Gebäudetrennfuge.
Beide Bauteile werden aus Stahlbeton errichtet und erhalten kerngedämmte Fassaden mit Verblendmauerwerk. Eingänge im Erdgeschoss sowie die Tore der Fahrzeughalle, Werkstatt und Garage werden mit hinterlüfteten, umlaufenden Betonfertigteilen akzentuiert.

Die obersten Decken werden aus Stahlbeton mit außenliegender Wärmedämmung ausgeführt. Darüber befinden sich hinterlüftete Leichtbau-Aluminium-Dächer mit einer Dachneigung von 2° beziehungsweise von 8° und extensiver Dachbegrünung. Die Hauptdachflächen sind mit PV- bzw. PVT-Modulen belegt.

BGF: ca. 4.060 qm gem. DIN 277

Gebäudeabmessung
Bauteil 1 ca. 31,2x 26,2m
Bauteil 2 ca. 53,4m x 14m

Höhe der festgelegten Geländeoberfläche am Gebäude/ Fassadenaußenkante: +4,58m NHN
Höhe der Fußbodenoberkante EG: ±0,00m= +4,58m NHN

Bemessungswasserstand: ca. +4,00m NHN (zeHGW)

Gebäudehöhe
Bauteil 1(Satteldach), First ca. +17,81m NHN (+13,23m OKFF); Traufe: ca. +16,12m NHN (+11,54m OKFF)
Bauteil 2 (Satteldach), First ca. 14,89m NHN (+10,31m OKFF); Traufe: ca. +13,925m NHN (+9,345m OKFF)

Geschosshöhe Bauteil 1
UG 3,03m
EG 3,80m
1.OG 4,10m
2.OG 3,18m

Geschosshöhe Bauteil 2
Fahrzeughalle 5,55m
Splitlevel/1.OG 3,35m

Baukonstruktion

Gründung und Sohle
Bauteil 1:
_Sohle UG tragend als WU-Stb.-Bauteil
_Sohle EG tragend als WU-Stb.-Bauteil, frostfrei
_XPS-Dämmung unterhalb der Sohlplatte
_Magerbeton
_Feinplanum
_Abgetreppte Magerbeton-Streifenfundamente im Höhenübergang der Gründung zwischen der EG-Sohle und der tragenden Untergeschossbodenplatte

Bauteil 2:
_Flachgründung mit Einzel- und Streifenfundamenten
_Stb.-Frostschürze
_Sohle nicht tragend als WU-Bauteil
_XPS-Dämmung unterhalb der Sohlplatte
_Magerbeton
_Feinplanum

_Abgetreppte Magerbeton-Streifenfundamente im Höhenübergang der Gründung zwischen den Streifenfundamenten und der tragenden Untergeschossbodenplatte

Böden, Unterkonstruktion
Bauteil 1:
UG: ohne Fußbodenbelag
EG:
_Bodenplattenabdichtung
_Wärme- bzw. Trittschalldämmung
_schwimmend verlegter Zementestrich, teilweise als Heizestrich
_Verbundabdichtung in Feuchträumen
Bauteil 2:
_Bodenplattenabdichtung
_Estrich mit Gefälleausbildung

OGs:
_Wärme- bzw. Trittschalldämmung
_schwimmend verlegter Zementestrich, teilweise als Heizestrich
_Verbundabdichtung in Feuchträumen

Böden, Oberbeläge
_Rüttelfliesen (Garage, Fahrzeughalle und Kfz-Werkstatt)
_Sauberlaufzonen (Eingangsbereiche)
_Betonwerkstein (Treppenhaus, Foyer, Flure)
_Keramische Bodenfliesen (Sanitärräume, Alarmwege, Wäscheraum, Abstellräume)
_Industrieparkett (BIR, Florianstube, Schulung, Besprechung, Fitness, Wohnen, Ruheräume, Büros, Leitstelle, Stabsraum)
_Anstrich (NEA, Technikräume)

Außenwände, Tragwerk
_Stahlbetonwände als Ortbeton- oder Halbfertigteilwände in Erdgeschoss und Obergeschossen
_Stb.-WU-Wände Untergeschoss und Aufzugunterfahrt
_Stahlbetonstützen in der Fahrzeughalle

Außenwände, Dämmung und Bekleidung
_Außenbekleidung: Klinker-Verblendmauerwerk, vorgehängte Betonfertigteilelemente
_Dämmung: Mineraldämmstoff, Perimeterdämmung, Schaumglasdämmung
_Innenbekleidung: sichtbarer Beton (UG, Fahrzeughalle, Alarmbereich), Kalkzementputz mit Anstrich (Verwaltung)

Außentüren
_Eingangstüren als gedämmte Aluminium-Glas-Rahmentüren
_Techniktüren als Stahlblechtüren
_Sektionaltore wärmegedämmt

Außenfenster, Glas-Fassaden
_Einzelfenster:  Alufenster wärmegedämmt mit Dreifachverglasung, öffenbar zur Fensterlüftung
_Glasfassaden: Pfosten-Riegel-System, Aluminium wärmegedämmt mit Dreifachverglasung
_Fensterbänke aus Aluminium

Sonnenschutz und Blendschutz
Sonnenschutz:  Aluminium-Raffstore, außenliegend, motorisiert (Fassaden Ost, West, Süd, ausgenommen Glasfassaden)
Blendschutz: Textil-Kettenzugrollo, innenliegend (Bauteil 2 Fassade Nord)

Innenwände und Stützen, Konstruktion
_Innenwand, tragend:
Stahlbeton in Halbfertigteilbauweise
Stahlbetonstützen
_Innenwand, nichttragend:
GK-Montagewand mit Metall-UK
_Elementierte Innenwände nicht tragend:
Mobile Trennwand im Schulungsraum, Sanitär-Trennwände

Innenwände, Beläge u. Bekleidung
_Stahlbetonwände + Stützen:
sichtbarer Beton ohne SB-Klasse (UG, Fahrzeughalle, Alarmbereich)
Kalk-Zementputz, Schleifen, Anstrich
_Stb.-Wände Feuchträume:
Kalk-Zement-Putz, Verbundabdichtung, Fliese, Anstrich
_Gipskarton:
Spachtelung in Q3;
Sanitärbereiche Fliesenbelag mit Verbundabdichtung an Wänden mit Spritzgefahr;
GK-Wände mit Anstrich;
Anteilig schlosser- und tischlerseitige Verkleidungen (Foyer, Aufenthaltsraum, Schulungsraum)
Innendämmung mit Holzwolle-Leichtbauplatten gem. Vorgabe Energiekonzept (NEA, Garage, Fahrzeughalle)
Akustikelemente gem. Vorgabe Raumakustik

Innentüren
_Standard:
Stahl-Umfassungszarge, Holzwerkstofftüren, HPL-Oberfläche, 1- und 2-flügelig,
tw. mit Seitenteil aus Glas, tw. mit Offenhaltung und Brandschutzanforderungen gem. Brandschutzkonzept
_Transparent:
Aluminium-Glas-Rohrrahmentür, Alu- Blockzarge, teilweise mit Offenhaltung und Brandschutzanforderungen gem. Brandschutzkonzept
_Folierungen zur Kennzeichnung bei bodentiefen Verglasungen und als Durchlaufschutz an Glas- Aluminiumtüren

Geschossdecken
Konstruktion
_Stb.-Flachdecken
_Spannbetonhohldielendecke
Bekleidung
_Sichtbarer Beton, ohne SB-Klasse (Technikräume, Kfz-Werkstatt, Stuhllager, Abstellräume, Pumis)
_Putz + Anstrich (Wohn- und Schlafräume in Wohnungen)
_Holzwolle-Mehrschichtplatte (UG, NEA, Garage, Fahrzeughalle)
_Holzwolleleichtbauplatte (Umkleide, Wäscheraum)
_GK-Decke glatt, Metall-UK, tw. als Feuchtraumdecke (Sanitärräume)
_Akustik GK-Decke, gelocht, Metall-UK, teilweise mit Dämmauflage (Flure, Foyer, Treppenhäuser)
_GK-Rasterdecken, GK-Akustik-Rasterdecke (Florianstube, BIR, Schulungsräume, Besprechungsraum, Fitness, Ruheräume, Pantry, Büros, Stabsraum, Leitstelle)
_Metall-Rasterdecke (Alarmwege EG)
_Hygiene-Rasterdecke (Küche 1.OG)

Treppen
Treppenhäuser
_Treppenläufe: Stb.-Fertigteile, schallentkoppelt
_Podeste: Stb.-Ortbeton
_Absturzsicherung als Stahl-Stab-Geländer
_Handläufe Edelstahl
_Belag Betonwerkstein

Außentreppe/ Treppe Stiefelwäsche:
_einläufige Stahltreppe mit Gitterrostbelag, Stahlbrüstung Gitterrost
_Handläufe Edelstahl

Dach
Konstruktion
_Stb.-Flachdecken
Beläge
_Dampfsperre
_Mineralwolledämmung
Satteldachausbildung
_Aluminium-Systemdach auf allen Betondecken (Dachneigung 2°/8°)
_Extensive Dachbegrünung mit umlaufender Einfassung
_Solarbefestigung mit Klemmen aus Dachsystem
_Dachsicherung mit überfahrbarem Seilsicherungssystem
_Entwässerungsrohre und Notentwässerung als außenliegende Regenrinnen und Fallrohre
_Photovoltaik-Anlage

0.1.4 Verkehrsverhältnisse auf der Baustelle
Die BE-Fläche verteilt sich auf zwei Grundstücke. Das Grundstück 1, auf dem der Erweiterungsbau errichtet wird sowie das gegenüberliegende Grundstück 2 (Flurstück 94/12), auf dem sich das Übungsgelände der Feuerwehr befinden wird. Das Grundstück 2 kann nach Abstimmung mit der Bauleitung für Container, als Materiallagerfläche und als Parkfläche genutzt werden.

Die BE-Fläche wird durch eine Zaunanlage umschlossen.
Das Baustellengelände kann an zwei Stellen erschlossen werden: Über eine bestehende Einfahrt von der Seitenstraße der Hamburger Straße erfolgt die Zufahrt zum westlichen Bereich der BE-Fläche. Die Einfahrt wird auch vom Anwohner-, Feuerwehr- und Besucherverkehr zur Erschließung der Bestandsparkplätze genutzt. Die BE-Fläche ist von den Feuerwehrparkplätzen durch eine Toranlage getrennt. Eine weitere Zufahrt steht im Osten der BE-Fläche, südlich des Feuerwehrhofes zur Verfügung.
Toranlagen sind im Bereich der beschriebenen Zufahrten vorgesehen. Die Bauzaunelemente sind fest miteinander verbunden. Vom AN sind die Tore nach Arbeitsschluss ordnungsgemäß zu verschließen

Die Umfahrung des Baufeldes ist nicht durchgehend gegeben. Wendemöglichkeiten stehen auf dem westlichen Teil der BE-Fläche zur Verfügung. Im östlichen BE-Bereich kann eine Wendemöglichkeiten nicht garantiert werden.

Anlieferungen können über beide Zufahrten erfolgen. Die BE-Fläche darf zum Zwecke der Be- und Entladung befahren werden und muss unmittelbar nach Beendigung des Vorgangs wieder verlassen werden.

Der Feuerwehrhof ist nicht Bestandteil der BE-Fläche. In Ausnahmefällen kann nach vorheriger Abstimmung die Hoffläche für den Baubetrieb genutzt werden.
Es stehen auf dem BE-Gelände in geringem Umfang Parkplätze zur Verfügung. Weiter PKW-Parkplätze sind auf dem gegenüberliegenden Grundstück 2 nach vorheriger Abstimmung mit der Bauleitung vorhanden. Die Parkplätze der Feuerwehr dürfen nicht durch den Baustellenbetrieb genutzt werden. Die Zufahrt ist freizuhalten.

0.1.5 Für den Verkehr freizuhaltende Flächen
Auf dem Baustellengelände sind für die Arbeiten des Auftragnehmers die Flächen freizuhalten, die für den eigenen Verkehr erforderlich sind. Öffentliche Verkehrsflächen sind, soweit sie nicht durch den Bauzaun umschlossen sind, von Baustelleneinrichtungen, Baugeräten usw. ständig freizuhalten.

0.1.6 Nutzbarkeit von Transporteinrichtungen
An der Westfassade wird ein Bauaufzug mit Absetzgerüst vorgesehen.

0.1.7 Lage, Art, Anschlusswerte für Wasser, Energie und Abwasser
Für die vertragsgegenständlichen Leistungen des Auftragnehmers werden Wasser, Abwasser und Strom vom Auftraggeber zur Verfügung gestellt. Die Verteilung auf der Baustelle ist Bestandteil der Auftragnehmer und wird in den jeweiligen Leistungsbeschreibungen konkretisiert. Ein Telefonanschluss wird nicht gestellt.

Die Kosten des Verbrauchs der elektrischen Energie und Wasser/Abwasser trägt die Auftraggeberin.

0.1.8 Überlassene Räume und Flächen
Das Baugrundstück wird überwiegend bebaut. Mit Rücksicht auf die Lage des Baugrundstücks und den Umfang der Bebauung, stehen auf dem Baugrundstück nur in sehr begrenztem Umfang Flächen für die Baustelleneinrichtung sowie Lagerflächen für Baustoffe und Materialien etc. zur Verfügung. Der Auftraggeber stellt einen Plan über die zur Verfügung stehenden Flächen zur Verfügung. Hierbei ist zu berücksichtigen, dass diese Flächen teilweise auch durch andere Auftragnehmer, sowie die besondere Baustelleneinrichtung (z.B. Container WC) in Anspruch genommen werden.
In Abstimmung mit dem Auftraggeber und der Bauleitung können Flächen auf dem benachbarten Grundstück 2 (Flurstück 94/12) für Lagerzwecke zur Verfügung gestellt werden.
Feuerwehreinsätze dürfen durch den Bau nicht behindert werden.

0.1.9 Bodenverhältnisse, Baugrund und seine Tragfähigkeit. Ergebnisse von Bodenuntersuchungen
Das Baugrundgutachten liegt vor und wird bei den entsprechenden Gewerken den Unterlagen beigelegt.

0.1.10 Grundwasser
Der zeHGW liegt bei +4,00m NHN. Für die Herstellung einzelner Bereiche, vor allem die Herstellung des UG, ist ein Verbau mit einer geschlossenen Wasserhaltung erforderlich. Der Bericht zur Beantragung der Wasserhaltung liegt vor und wird bei den entsprechenden Gewerken den Unterlagen beigelegt.

0.1.12 Besondere Vorgaben für die Entsorgung
Der Auftragnehmer ist verpflichtet, alle durch ihn verursachten Abfälle (Bauschutt, Abbruch- und eigenes Verpackungsmaterial), Verunreinigungen und Beschädigungen auf dem Baugrundstück, den umliegenden Grundstücken sowie den öffentlichen Verkehrswegen grundsätzlich täglich auf eigene Kosten zu beseitigen. Verpackungsmaterial ist direkt vom Auftragnehmer auf eigene Kosten abzufahren. Für die tägliche Schutt- und Abfallbeseitigung sind ausschließlich Schuttcontainer des Auftragnehmers zu verwenden. Wird dies trotz Aufforderung und Fristsetzung durch die Bauleitung unterlassen, ist die Bauleitung berechtigt, eine Fremdfirma mit der Beseitigung zu beauftragen. Die Kosten gehen dabei zu Lasten des Auftragnehmers. Bei Gefahr in Verzug kann der Auftraggeber die Verunreinigungen auf Kosten des Auftragnehmers beseitigen, ohne dass es hierzu einer besonderen Ankündigung oder Fristsetzung bedarf.

Die Schutt- und Abfallbeseitigung bleibt als Nebenleistung nach VOB/C DIN 18 299 ff. weiterhin bestehen.

Auf die strikte Einhaltung von behördlichen Umwelt- und Entsorgungsvorschriften wird besonders hingewiesen. Die hiesigen Anschluss- und Benutzungszwänge sowie die Überlassungspflichten gemäß § 13 KrW-/AbfG sind einzuhalten.
Alle anfallenden Abfälle sind zur Beseitigung den hiesigen (d.h. Kreis Pinneberg) Entsorgungsanlagen zu überlassen, soweit diese über eine entsprechende Zulassung verfügen. Die zuständige Behörde ist der Kreis Pinneberg, Fachdienst Abfall.

0.1.18 Kampfmittel
Für Teile der Baustelle besteht ein Kampfmittelverdacht. Es wird vor Beginn der Bauarbeiten eine Kampfmittelsondierung durchgeführt.
Sollten im Verlauf der Umsetzung des Vorhabens trotz Freigabe durch den Kampfmittelräumdienst SH wider Erwarten Kampfmittel bei Arbeiten entdeckt werden, so sind die Arbeiten einzustellen, der Fundort zu räumen und abzusperren.

0.1.19 Maßnahmen gemäß Baustellenordnung
Durch den Sicherheits- und Gesundheitsschutzkoordinator wird eine Baustellenordnung
und ein Sicherheits- und Gesundheitsschutzplan (SIGE - PLAN) erstellt. Vor Beginn der
Arbeiten sind diese einzusehen. Jeder Auftragnehmer sowie eingesetzte Nachunternehmer haben die erforderlichen Sicherheitsmaßnahmen aus dem SIGE- Plan, der Baustellenordnung sowie die gesetzlichen und berufsgenossenschaftlichen Vorschriften und den Stand der Technik bei der Bauausführung zu berücksichtigen. Diese Verpflichtung ist ein Teil des Vertrages. Wird diese Regelung nicht beachtet, gilt die Leistung als nicht ordnungsgemäß erfüllt. Schadenersatzansprüche wegen sich daraus ergebenden Folgen bleiben vorbehalten.

0.1.20 Besondere Anordnungen
Dem Auftragnehmer wird untersagt, den festgelegten Standort des Bauzauns eigenmächtig zu verändern. Änderungen, dies gilt auch für temporäre Änderungen, sind stets zuvor mit der Bauüberwachung abzustimmen.

0.1.21 Schadstoffbelastungen des Baugrundes und des Grundwassers
Schadstoffbelastungen sind nicht bekannt.

0.1.23 Ablauf der Arbeiten
Bei allen Arbeiten der Auftragnehmer ist davon auszugehen, dass andere Auftragnehmer ebenfalls mit Leistungen beauftragt sind. Die einzelnen Abläufe der Arbeiten werden in einem Terminplan erfasst und werden in den regelmäßig stattfindenden Baubesprechungen im Ablauf und im Detail koordiniert. Die Teilnahme des verantwortlichen Bauleiters des AN oder seines Bevollmächtigten an diesen Besprechungen ist sicherzustellen. Jeder Auftragnehmer ist verpflichtet, ein Bautagebuch zu führen und dieses der Bauleitung wöchentlich zu übergeben.

0.2 ANGABEN ZUR AUSFÜHRUNG

0.2.1 Vorgesehene Arbeitsabschnitte, Arbeitsunterbrechungen und Arbeitsbeschränkungen
Die Erstellung der allgemeinen Baustelleneinrichtung beginnt mit der Vorabmaßnahme Bodenaustausch und erfolgt weiter im Zuge und nach den Erschließungsarbeiten.

0.2.2 Besondere Erschwernisse
Der Einsatz der Feuerwehr darf durch die erforderlichen Leistungen nicht beeinträchtigt werden.

0.2.3 Vorgaben aus dem SiGe-Plan
Die Vorgaben aus dem SiGe-Plan sind verbindlich.

0.2.6 Besondere Anforderungen an die Baustelleneinrichtung
Auf die Einsätze der Feuerwehr ist zu achten. Die Baustelleneinrichtung ist mit der Projektleitung der Bauherrin abzusprechen.

0.2.8 Mitbenutzung fremder Gerüste, Hebezeuge, Aufzüge, Aufenthalts- und Lagerräume, Einrichtungen durch den AN
Soweit eigene Gerüste für andere Auftragnehmer zur Verfügung gestellt werden, wird dies in entsprechenden Beschreibungen geregelt.
Das Fassadengerüst und der Bauaufzug (bis 500kg) inkl. Absetzgerüst sind zur Benutzung durch alle Gewerke bestimmt. Die durch das Hauptgewerk erstellte Krananlage/n können durch die Nebengewerke genutzt.

0.2.9 Vorhaltung der Baustelleneinrichtung
Das Fassadengerüst wird nach Fertigstellung der Fassadenarbeiten abgebaut. Der Bauaufzug inkl. Absetzgerüst verbleibt bis zur Fertigstellung des Gebäudes. Die Krananlage des Bauhauptgewerks wird mit Beendigung der Rohbauarbeiten abgebaut.

0.2.10 Verwendung von Recycling-Stoffen
Nur wenn in Leistungstexten darauf eingegangen wird, ist die Benutzung von Recycling-Baustoffen gestattet unter Berücksichtigung der Auflagen der Unteren Wasserbehörde.

0.2.11 Anforderungen an Recycling-Stoffe
Falls, wie unter Pkt. 0.2.10 beschrieben, Recyclingstoffe zur Anwendung kommen, geht der Auftraggeber davon aus, dass es zu keinen umweltbedenklichen Beeinträchtigungen (unmittelbar oder auf Dauer) kommt. Im Zweifelsfall hat der Auftragnehmer den Beweis der Unbedenklichkeit zu führen.

0.2.12 Eigentums- und Gütenachweise
Der Auftragnehmer hat über alle zur Ausführung bestimmten Baustoffe und ggf. Herstellungsverfahren Eigentums und Gütenachweise zu führen. Die Art der Nachweise wird einvernehmlich festgelegt. Andere als in der Leistungsbeschreibung benannte Bauteile, Materialien, Stoffe und Fabrikate dürfen nur verwendet werden, wenn sie vom Auftraggeber vor dem jeweiligen Beginn der Ausführung freigegeben wurden.

0.2.14 Wiederverwendung von Stoffen
Sollen abzubrechende Baustoffe einer weiteren oder zukünftigen Nutzung im Zuge des Bauvorhabens zugeführt werden, wird in den entsprechenden Positionen der Leistungsbeschreibung darauf näher eingegangen.

0.2.15 Abbrucharbeiten und Entsorgung
Wenn nicht anders in den Leistungsbeschreibungen darauf eingegangen wird, gehen abzubrechende Teile in das Eigentum des Auftragnehmers über und sind unverzüglich zu entsorgen. Hierbei sind die entsprechenden Entsorgungsvorschriften zu beachten und einzuhalten.
Der Nachweis der ordnungsgemäßen Entsorgung gegenüber dem Auftraggeber ist unaufgefordert zu führen. Kontaminierte Baustoffe sind grundsätzlich getrennt vom üblichen Bauschutt zu entsorgen und die erfolgte Entsorgung ist grundsätzlich dem Auftraggeber nachzuweisen. Die Entsorgung von kontaminierten Baustoffen, die zur Errichtung neuer Bauteile dienen (überschüssige Baustoffe, Abfälle), ist grundsätzlich vom Auftragnehmer ordnungsgemäß durchzuführen. Die Entsorgung kontaminierter Abfälle erfolgt grundsätzlich durch den Verursacher und nicht über die zentrale Bauschuttentsorgung.

0.2.16 Beigestellte Stoffe (vom AG)
Wenn vom Auftraggeber Baustoffe zur Verfügung gestellt werden, ist in den Leistungsbeschreibungen der damit verbundene Aufwand beschrieben und näher geregelt.

0.2.17 Hilfestellung durch den Auftraggeber
Der Transport von Baustoffen, Geräten oder Hilfsmitteln jeder Art, das Abladen und Weitertransportieren, die Unterhaltung und Bewachung sowie der Abtransport nach Fertigstellung der Leistungen ist ausschließlich Sache des Auftragnehmers und in die EP einzurechnen. Eine gesonderte Vergütung erfolgt nicht.
Arbeitskräfte werden vom Auftraggeber nicht zur Verfügung gestellt. Ein Anspruch des Auftragnehmers auf Bewachung und Überwachung der Unterkünfte, Baustofflager und Geräte besteht nicht. Die Sicherung dieser Teile, insbesondere der bereits fertig gestellten Leistungen bleibt Sache des Auftragnehmers.
Bauseits vorhandene Geräte können, soweit dies der dafür verantwortliche AN gestattet, nach Vereinbarung mit diesem, mitgenutzt werden.
Ein grundsätzlicher Anspruch hierauf besteht nicht. Ein Baukran wird durch das Hauptgewerk gestellt.

0.2.18 Leistungen für andere Unternehmer
Sind Leistungen für andere Unternehmer zu erbringen, wird dies in einzelnen Positionen der Leistungsbeschreibung geregelt.

0.2.19 Mitwirken beim Erstellen von Anlageteilen und bei der Inbetriebnahme
Die Mitwirkung bei der Inbetriebnahme von Anlagen und Gebäudeautomationen, an denen verschiedene Gewerke beteiligt sind, ist sicherzustellen und die hieraus entstehenden Kosten sind in die Einheitspreise einzukalkulieren.

0.2.20 Benutzung vor der Abnahme
Für den Fortschritt der Bauarbeiten ist es erforderlich, dass bereits erstellte und fertig gestellte Bauteile durch bauseits beauftragte Auftragnehmer einer weiteren Bearbeitung unterzogen werden. Dies ist den beauftragten Auftragnehmern, die mit weiterführenden Leistungen beauftragt sind, grundsätzlich zu gestatten.  Eine Abnahme oder ein vergleichbares Verfahren findet nicht statt. Überdeckte oder überbaute Leistungen werden gemeinsam mit der Objektüberwachung und dem AG vorher kontrolliert und protokolliert (gemäß § 4 Ziffer 10 VOB/B). Diese Leistungskontrollen sind Bestandteil einer noch zu erfolgenden Abnahme der gesamten Bauleistungen und werden dieser Abnahme beigefügt.

0.2.22 Abrechnung nach bestimmten Vorlagen
Die Abrechnung der vertraglichen Leistungen erfolgt nach den zur Verfügung gestellten Zeichnungen und Beschreibungen des Architekten bzw. Fachingenieurs.
Die Mengenermittlung ist entsprechend der Ordnungszahlen des Leistungsverzeichnisses zu gliedern und ist in den übergebenen Zeichnungen übersichtlich und prüfbar durch den Auftragnehmer (ggf. mehrfarbig) darzustellen. Die Ermittlung der Mengen hat als steigende Mengenermittlung zu erfolgen und ist in ihrem Leistungsstand den gewünschten Abschlagszahlungen anzupassen.
Zahlungen auf Grund von geschätzten Mengenermittlungen finden nicht statt.
Die den Abschlagszahlungen zuzuordnenden Mengenermittlungen sind immer vor der Einreichung einer jeweiligen Abschlagsrechnung von den Verantwortlichen zu prüfen und freigeben zu lassen.
Die Prüfung der Mengenermittlung ist gemeinsam vorzunehmen.
Sind Zeichnungen nicht vorhanden, ist die erbrachte Leistung gemeinsam örtlich aufzumessen, zu dokumentieren und chronologisch zu ordnen. Örtliche Aufmaße müssen mit der Bauleitung erstellt werden. Örtliche Aufmaße von nicht zeichnerisch dargestellten Leistungen sind in die Abrechnungszeichnungen zu übertragen oder mit dem Hinweis auf ein separates Aufmaß kenntlich zu machen.
Für die Ermittlung von Mengen hat der Auftragnehmer grundsätzlich die Möglichkeiten, die EDV zu nutzen. Auf die Regelungen für die elektronische Bauabrechnung (EDV Verfahrensbeschreibung REB 23.003) und deren Benutzung wird hingewiesen.
Die Mengenermittlungen sind dem Auftragnehmer in einem geeigneten GAEB-Format zu übergeben. Die Bauherrin erwartet die Abgabe der Aufmaßblätter im DA11 Format.

Genaue Verfahrensregeln der Anwendung der elektronischen Abrechnung und Verwendung der Abrechnungsunterlagen werden nach Auftragserteilung geregelt und vereinbart.
Dem Auftragnehmer wird ein Auftragsleistungsverzeichnis zur Verfügung gestellt. Die darin enthaltenen Hinweise zu Kostenelementen sind in der Mengenermittlung/ Rechnungslegung zu berücksichtigen.

Bei Nachträgen sind keine Positionen einzufügen. Nachtragspositionen werden dem von der Auftraggeberin übermittelten Leistungsverzeichnis gemäß den laufenden Nummern angehangen. Nachträge müssen im Vorwege bei der Auftraggeberin eingereicht werden. Nachträge sind der Bauherrin ebenfalls in einem geeigneten GAEB-Format zu übergeben und gemäß der Ursprungskalkulation nachzuweisen.

Mehrkosten für geänderte, erweiterte oder zusätzliche Positionen, Änderungswünsche des Bauherrn, örtliches Erfordernis o.ä. sind dem Auftraggeber stets als schriftliche Nachtragsangebote mit den erforderlichen Kalkulationsnachweisen vorzulegen.
Ein (Nachtrags-)Auftrag gilt nur als erteilt, wenn eine schriftliche Bestätigung der Auftraggeberin erfolgt; ohne diese werden zusätzliche Kosten nicht anerkannt.
Unbelassen bleibt die Möglichkeit einer mündlichen / fernmündlichen Auftragserteilung z. B. bei Gefahr im Verzug.
Ein Nachtrags-Auftrag kann vorbehaltlich einer nachträglichen Preisprüfung auf Basis der Urkalkulation des AN erfolgen.

*Hinweis: Zusätzliche Rahmenbedingungen / Besondere Vertragsbedingungen*
0.3  Zusätzliche Rahmenbedingungen / Besondere Vertragsbedingungen

0.3.1  Allgemeines
Mit der Angebotsabgabe erklärt der Bieter verbindlich, dass er sich mit den Örtlichkeiten sowie allen erforderlichen Planunterlagen vertraut gemacht hat und die im Leistungsverzeichnis beschriebene und von ihm angebotene Anlage in allen Teilen vollständig und gemäß der Ausführungsbeschreibung in vollem Umfang funktionstüchtig ist.
Nachforderungen aus Nichtkenntnis der Baustellenbesonderheiten können nicht anerkannt werden. Dies gilt insbesondere für den Einsatz der gewählten Hebezeuge (Zufahrt, Aufstellort, etc.). Feuerwehrzufahrten und Fluchtwege sind ständig aufrechtzuerhalten.
(Siehe Anlagen Baustelleneinrichtungsplan und BSK)
Es dürfen ausschließlich Betriebsmittel und Materialien angeboten werden, deren Konstruktion und Eigenschaften eine ausreichende und dauerhafte Betriebssicherheit gewährleisten. Andernfalls kann die Übernahme verweigert werden.
Die im Leistungsverzeichnis angegebenen Massen können nicht für die Materialbestellung benutzt werden. Sie bilden lediglich die Grundlage der Kalkulation. Für die Materialbestellung sind die genauen Massen durch den Auftragnehmer festzustellen.

0.3.2  Anerkenntnis
Die Leistungsbeschreibungen gelten nur im Zusammenhang mit allen Vertragsunterlagen.
Etwaige Unstimmigkeiten in denen dem Bieter zur Verfügung gestellten Vertragsunterlagen sind
unverzüglich vor Angebotsabgabe schriftlich gegenüber der ausgebenden Stelle anzuzeigen.
Der Bieter ist gehalten die im LV beschriebenen Leistungen auf fachgerechte Ausführung und
Eignung für den vorgesehenen Verwendungszweck zu überprüfen. Die Geschäftsbedingungen
des AN werden nicht anerkannt.
Bedingungen des Hauptauftrages gelten gleichermaßen für alle Nachträge.

0.3.3  Maße
Alle Maßangaben verstehen sich als Zeichnungsmaße und sind vom Auftragnehmer vor Beginn der Ausführung bzw. vor Bestellen von Bauteilen und Materialien eigenverantwortlich auf ihre Richtigkeit zu überprüfen. Hat der Auftragnehmer an Vorleistungen anderer Gewerke anzuarbeiten, so hat er ein eigenes Aufmaß vor Beginn der Fertigung oder Materialbestellung zu nehmen, und die vorgeschriebene Art der Ausführung zu prüfen. Die Gewährleistung für eine passgenaue Ausführung der Leistung übernimmt der Auftragnehmer.

0.3.4  Meterriss
Der Auftragnehmer der Bauhauptarbeiten wird an mind. 6 Stellen je Geschoss einen dauerhaften Höhenbolzen (Meterriss) auf OK Putz für die Nachfolgeunternehmer herstellen und dauerhaft gegen Beschädigung schützen. Der Meterriss ist für alle Nachfolgeunternehmer verbindlich. Vor Ausführung der Arbeiten ist die Lage der Höhenbezugspunkte durch die Folgegewerke eigenverantwortlich zu prüfen!

0.3.5  Hebezeuge
Sämtliche für die Ausführung der Leistungen erforderlichen Hebezeuge, sofern in den Positionen nicht anders beschrieben, sind vom Auftragnehmer zu stellen und in den jeweiligen Angebotspreisen mit einzurechnen. Standflächen für Hebezeuge sind im Baufeld nur begrenzt vorhanden und müssen mit der Bauleitung abgestimmt werden.
Zur Eigenleistung der Rohbauarbeiten werden voraussichtlich Baukran(e) eingesetzt. Mögliche Krannutzungen durch andere Gewerke sind mit den Bauhauptgewerk-AN abzustimmen.

0.3.6  Gerüst
Veränderungen am Gerüst dürfen grundsätzlich nur vom Gerüstersteller ausgeführt werden. Gerüstteile, insbesondere Schutzabdeckungen und Geländer, die zur Durchführung der Arbeiten vorübergehend entfernt werden müssen, sind nach Fertigstellung der Arbeiten wieder ordnungsgemäß zu montieren. Für die Dauer der Entfernung müssen alle Gefahrenstellen durch andere Maßnahmen unfallsicher abgesperrt und beschildert werden. Diese Leistungen sind in die Einheitspreise mit einzukalkulieren.

0.3.7  Vorarbeiter / Verhandlungssprache
Der Auftragnehmer hat dafür Sorge zu tragen, dass während der Ausführungszeit ständig eine benannte, über die geplanten Arbeitsabläufe unterrichtete und eingewiesene fachliche Führungskraft (Fachbauleiter, Polier, Vorarbeiter) anwesend ist, die es ermöglicht, in deutscher Sprache zu verhandeln.

0.3.8  Ausführungstermine
Bestandteil der Angebotsabfrage ist ein Rahmenterminplan, der zunächst verbindlich ist. Vor Baubeginn wird ein abgestimmter Bauablaufplan an den AN übergeben. Der AG behält sich vor, verbindliche Zwischentermine zu vereinbaren. Ggf. erforderliche Terminänderungen sind im Rahmen einer Baubesprechung mit AG, AN und Bauüberwachung frühzeitig abzustimmen.

0.3.9  Dokumentation
Eine lückenlose Dokumentation der am Bau verwendeten Materialien, deren Lieferscheine, technische Merkblätter, Prüfzeugnisse, Zulassungen und Bedienungsanleitungen ist Bestandteil der zu erbringenden Leistungen und wird, falls nicht anders beschrieben, nicht gesondert vergütet und ist in die Einheitspreise mit einzurechnen. Sie ist dem Auftraggeber spätestens bei der Abnahme digital im PDF-Format zu übergeben.
Bauaufsichtliche Zulassungen und Verwendbarkeitsnachweise sind baubegleitend, spätestens jedoch 4 Wochen vor jeweils geplanter Montage, der Fachbauleitung zur Prüfung und Freigabe vorzulegen. Die Übereinstimmungserklärungen sind nach der Ausführung durch den AN gemeinsam mit Aufmaß und Rechnung vorzulegen.

0.3.10  Bietereintrag
Werden in der Leistungsbeschreibung Referenzprodukte angegeben, gelten diese als Qualitätsbeispiel und schaffen für alle Anbieter eine einheitliche Kalkulationsgrundlage. Der Anbieter hat die Möglichkeit, ein gleichwertiges Erzeugnis anzubieten und dieses in dem mit "Bietereintrag" gekennzeichneten Feld zu benennen. Diese Angaben werden durch Angebotsabgabe Bestandteil des Angebotes. Der Nachweis der Gleichwertigkeit ist durch den Auftragnehmer mit Angebotsabgabe beizubringen. Die Gleichwertigkeit ist nicht nur in technischer Hinsicht sicherzustellen, sondern auch in Bezug auf Farbe und Oberfläche. Sind in dem Angebot keine Bietereinträge vorhanden, gilt das Referenzprodukt als angeboten. Wird in den Leistungsbeschreibungen ein Produkt benannt und kein Bietereintrag abgefragt, ist dieses benannte Produkt zwingend anzubieten.
HINWEIS: Im Zuge der technischen Aufklärung nach Submission, werden Muster zu den angebotenen Produkten/ Materialien/ Oberflächen/ Systemen nachgefordert werden. Die Bieter sind angehalten unentgeltliche Muster lagernd verfügbar zu haben, sodass diese innerhalb der vergaberechtlichen Frist von 6 Kalendertagen beim AG eintreffen.
Vorstehende Rahmenbedingungen sind zu berücksichtigen, Aufwendungen hierfür sind in den jeweiligen Einheitspreisen einzurechnen.

0.3.11  Lärmintensive Arbeiten
Lärm- und vibrationsintensive Arbeiten sind auf ein Mindestmaß zu beschränken. Zur Vermeidung von Lärm ist jeder Auftragnehmer angehalten, lärmgedämmte Maschinen und
Geräte dem Stand der Technik entsprechend auf der Baustelle zum Einsatz zu bringen.

0.3.12  Bautagebuch
Der Auftragnehmer verpflichtet sich, täglich Bautagesberichte zu führen und diese wöchentlich der Bauleitung vorzulegen.

0.3.13  Koordinationsbesprechungen
Es ist geplant, regelmäßige Koordinationsbesprechungen (in der Hochphase tägliche Koordinationsbesprechungen) mit den Firmen bzw. Planern durchzuführen. Der Auftragnehmer hat hierzu auf Anforderung einen entscheidungsbefugten Vertreter (Projektleiter bzw. dessen kompetenten Vertreter) zu entsenden. Es ergibt sich eine verpflichtende Teilnahme der auftragnehmereigenen Bauleitung bzw. Vorarbeiter an der wöchentlichen Bausitzung und darüber hinaus, je nach Erfordernis - ggf. täglich - die Teilnahme an Koordinationsbesprechungen auf der Baustelle. Reisekosten und Reisespesen werden hierfür nicht entrichtet.

0.3.14  Bauleiter
Der Auftragnehmer verpflichtet sich, die Baustelle während der gesamten Bauzeit mit einem, der deutschen Sprache mächtigen, Bauleiter besetzt zu halten, der verantwortlich die Einhaltung aller Sicherheitsmaßnahmen, Unfallverhütungsvorschriften, Arbeitsstättenrichtlinien, Auflagen der Berufsgenossenschaften überwacht und entsprechende Maßnahmen ergreift. Darüber hinaus ist der SiGe-Plan zu beachten und den Weisungen des SiGe-Koordinators Folge zu leisten. Die Verantwortung erstreckt sich auf die Baustelle und die angrenzenden Flächen, für die Verkehrssicherungspflicht besteht. Vom Auftragnehmer ist der firmeneigene verantwortliche Sicherheitsbeauftragte zu benennen.

0.3.15  Schutzmaßnahmen
Der Auftragnehmer hat seine Leistungen und die ihm zur Ausführung übergebenen Gegenstände bis zur Abnahme vor Beschädigungen, Verschmutzung, Diebstahl sowie vor Winterschäden und ungünstigen Witterungseinflüssen aller Art zu schützen. Schutzmaßnahmen sind vom Auftragnehmer laufend auf ihre Funktionsfähigkeit zu überprüfen und ggf. zu erneuern.

0.3.16  Koordinierung
Der Auftragnehmer hat seine vertraglichen Leistungen verantwortlich zu koordinieren. Er hat seine Leistungen ferner mit anderen Bauunternehmen und Lieferanten, Vor- und Nachfolgegewerken abzustimmen, so dass es nicht zu Behinderungen oder sonstigen Störungen im Projektablauf kommt. Die vom Auftraggeber eingesetzte Objektüberwachung und Projektsteuerung entbindet ihn nicht von dieser Verpflichtung.

0.3.17  Haftung
Über die Bestimmungen des § 4 Nr. 5, VOB-B hinaus übernimmt der Auftraggeber ebenso keine Haftung für auf der Baustelle gelagerte Materialien des Auftragnehmers.

0.3.18  Abtretung, Aufrechnung
Forderungen des Auftragnehmers gegen den Auftraggeber können nur mit vorheriger schriftlicher Zustimmung des Auftraggebers abgetreten werden.
Der Auftragnehmer tritt erfüllungshalber sämtliche im Rahmen der Durchführung seiner Leistungen gegen Subplaner, Nachunternehmer und Lieferanten erwachsende Erfüllungs-, Gewährleistungs- und Schadensersatzansprüche an den Auftraggeber ab. Der Auftraggeber nimmt diese Abtretung an.
Der Auftragnehmer ist bis auf Widerruf berechtigt und verpflichtet, diese Ansprüche im eigenen Namen und für eigene Rechnung geltend zu machen. Im Falle einer Inanspruchnahme des Auftragnehmers durch den Auftraggeber kann dieser jedoch verlangen, dass die abgetretenen Ansprüche gegenüber den Dritten zurück abgetreten werden.
Die Aufrechnung mit Gegenansprüchen des Auftragnehmers ist ausgeschlossen, es sei denn, diese sind vom Auftraggeber anerkannt oder rechtskräftig festgestellt.

0.3.19  Automatische Sortierung
Der Bieter hat die Vollständigkeit der Vergabeunterlagen anhand der Seitenanzahl zu prüfen und fehlende, unvollständige oder unleserliche Blätter bei der Vergabestelle schriftlich anzufordern. Doppel- oder Leerseiten sind auszusortieren und zu vernichten.

0.3.20  Pläne und sonstige Arbeitsunterlagen
Vom Auftraggeber werden Plansätze und Berechnungsgrundlagen für die Ausführung/ Werkstattplanung des Auftragnehmers in elektronischer/ digitaler Form per mail zur Verfügung gestellt.
Die AN wiederrum hat Unterlagen/Werkplanungen als PDF und in bearbeitbarer Form einzustellen.

0.3.21  Herstellen von Zeichnungen und Unterlagen. Leistungen des Auftragnehmers.
Der Auftragnehmer hat rechtzeitig vor der Ausführung die notwendigen Ausführungszeichnungen zu erstellen und 1-fach als Lichtpause und digital dem Auftraggeber zur Genehmigung vorzulegen. Der Auftragnehmer hat die Zeichnungen und Unterlagen normgerecht herzustellen. Die Zeichnungen sind in einem DIN-A-Format zu fertigen. Das größte zulässige Format ist DIN A 0 herzustellen.

0.3.22  Baufristenplan
Der Auftragnehmer hat einen Baufristenplan über seine vertraglichen Leistungen zu erstellen, anhand dessen die Einhaltung der Vertragsfristen nachgewiesen und überwacht werden kann. Die Vertragsfristen ergeben sich aus den Besonderen Vertragsbedingungen. Die Festlegungen des Auftraggebers, z.B. zur baufachlichen oder terminlichen Koordinierung mit den übrigen Leistungsbereichen, sind zu berücksichtigen. Bei Änderungen der Vertragsfristen oder bei erheblichen Abweichungen von sonstigen Festlegungen ist der Plan durch den Auftragnehmer unverzüglich zu überarbeiten. Der Plan ist dem Auftraggeber 12 Werktage nach Auftragserteilung, bei Überarbeitungen unverzüglich jeweils digital zu übergeben.

0.3.23  Mannschaftscontainer und Sanitäre Anlagen
Mannschaftscontainer sind durch den AN eigenverantwortlich zu stellen und in den Preis von Baustelleneinrichtung und Hebezeug mit einzukalkulieren. Sanitäranlagen und Duschen werden durch den Auftraggeber gestellt und betrieben. Baubesprechung finden in einem Baustellencontainer der Bauleitung statt.

0.3.24  Einrichtung von Unterkünften
Unterkünfte wie Schlafräume und Aufenthaltsräume für die Freizeit dürfen in der Liegenschaft, in der sich die Baustelle befindet, nicht eingerichtet werden.

0.3.25  Baustellenunterhaltung
Der Auftragnehmer ist verpflichtet, den Leistungsbereich der Baustelle, in dem/ in denen er tätig war, täglich besenrein zu halten. Nach Abschluss der Arbeiten ist der Leistungsbereich besenrein zu hinterlassen.

0.3.26  Benutzung öffentlicher Verkehrswege
Der Unternehmer haftet in vollem Umfang für die durch ihn verursachte Beeinträchtigung der Verkehrssicherheit und für Beschädigungen der von ihm benutzten Zufahrtsstraßen (öffentliche Verkehrswege). Verunreinigungen der Straße sind sofort zu beseitigen.

0.3.27  Behinderungsanzeigen
Behinderungsanzeigen bedürfen auch dann der Schriftform, wenn die Behinderung offenkundig ist. Eintragungen in das Bautagebuch ersetzen die Behinderungsanzeige nicht. Ursachen und die Auswirkungen der Behinderung ausführlich darzulegen und nachzuweisen.

0.3.28  Ankündigungspflichten bei Nachtragsleistungen
Führen Mengenänderungen oder geänderte oder zusätzliche Leistungen zu zeitlichen Verzögerungen, so hat der Auftragnehmer den Auftraggeber hierauf spätestens bei Ankündigung der dadurch bedingten Mehrkosten hinzuweisen. Der Hinweis hat schriftlich zu erfolgen und muss die voraussichtliche Verzögerungsdauer angeben.
Erfolgt kein form- und fristgerechter Hinweis, kann sich der Auftraggeber darauf verlassen, dass durch die Mengenänderung bzw. durch die geänderte oder zusätzliche Leistung keine zeitliche Verzögerung eintritt. Es gilt in diesem Falle die vertraglich vereinbarte Ausführungszeit unverändert.

0.3.29  Verlängerung der Bauzeit
Bei Verschiebungen von Ausführungsterminen, insbesondere des Beginns der Tätigkeit des Auftragnehmers, die dieser nicht zu vertreten hat, werden die Parteien neue Vertragsfristen (Beginn, Zwischen- und Endtermine) unter Berücksichtigung der ursprünglichen Ausführungsfristen vereinbaren. Die Dauer der Ausführungsfristen bleibt in jedem Fall gleich.
Die Berechnung der Verlängerungs- und Ausführungsfristen im Rahmen einer Behinderung hat nach anerkannten baubetrieblichen Grundsätzen zu erfolgen und muss auf die tatsächlichen Verzögerungen auf der Baustelle abstellen und die Verpflichtung des Auftragnehmers zu zumutbaren, nicht jedoch kostenauslösenden Beschleunigungsmaßnahmen berücksichtigen.

0.3.30  Vertragsbedingungen des AN
Vertrags- und/ oder Lieferbedingungen des Auftragnehmers werden nicht Vertragsbestandteil.

0.3.31  Ergänzung der Besonderen Vertragsbedingungen
Die Vertragsstrafe wird nur bei schuldhafter Überschreitung der vereinbarten Ausführungsfrist durch den Auftragnehmer fällig. Dem Auftraggeber steht frei, einen über den Vertragsstrafenanspruch hinausgehenden Verzugsschaden vom Auftragnehmer unter Anrechnung der Vertragsstrafe zu verlangen.

0.3.32  Rechnungen
Den Rechnungen sind genaue Massenermittlungen und Abrechnungszeichnungen, die dem Baufortschritt entsprechen, beizufügen. Abschlagsrechnungen sind grundsätzlich kumuliert aufzustellen.
Der Auftragnehmer verpflichtet sich, die Rechnung direkt an den Bauherrn / Auftraggeber zu senden.
Parallel dazu ist eine Kopie der Rechnung mit sämtlichen prüfbaren Unterlagen, Aufmaß und Stundenachweise, zur technischen Prüfung an das zuständige Fachplanerbüro zu übermitteln.
Die Rechnungsprüfungsfrist beginnt erst mit Eingang der Rechnung beim Auftraggeber und der vollständigen Unterlagen beim Fachplaner.

0.3.33  Schriftform
Änderungen und Ergänzungen des Vertrages und seiner Vertragsbedingungen bedürfen der Schriftform. Dies gilt auch für die Änderung dieses Schriftformerfordernisses. Mündliche Nebenabreden wurden nicht getroffen.

0.3.34  Salvatorische Klausel
Sollten einzelne oder mehrere Bestimmungen dieses Vertrages unwirksam sein oder werden, so wird dadurch die Gültigkeit der übrigen Bestimmungen nicht berührt. Die Vertragsparteien werden anstelle der unwirksamen Bestimmung eine solche Regelung vereinbaren, die dem mit der unwirksamen Bestimmung beabsichtigten Zweck möglichst nahekommt. Entsprechendes gilt bei Lücken des Vertrages.

*Hinweis: Zusätzliche Technische Vertragsbedingungen*
0.4  Zusätzliche Technische Vertragsbedingungen

0.4.1  Allgemein
Die folgenden zusätzlichen technischen Vertragsbedingungen sind Bestandteil der Leistungsbeschreibung.
Die erforderlichen Maßnahmen sind bei den entsprechenden Leistungspositionen mit einzukalkulieren. Sollte
eine Bestimmung der zusätzlichen technischen Vertragsbedingungen unwirksam oder nichtig sein, so wird
die Wirksamkeit der übrigen Bestimmungen davon nicht berührt. An die Stelle der ungültigen Bestimmung
tritt diejenige gesetzliche Regelung, die der Ungültigen am nächsten kommt.

0.4.2  Komplettleistungen
Alle im Folgenden beschriebenen Leistungen verstehen sich als Komplettleistungen inkl. Montage, aller
erforderlichen Materialien, Hilfs- und Betriebsstoffe, Befestigungsmittel, Hebezeuge, Schutzmaßnahmen,
Einbau- und Montagehilfen, usw. soweit diese nicht gesondert ausgeschrieben werden. Die erforderlichen
Leistungen sind in die Einheitspreise mit einzukalkulieren.

0.4.3  Ausführungs- und Gütebestimmungen
Für die Ausführung der Arbeiten gelten, soweit nicht anders vereinbart die zutreffenden DIN-Normen,
insbesondere die nachstehend aufgeführten Normen, Vorschriften und Richtlinien:
_ LBO, die jeweils gültige Landesbauordnung in der gültigen Fassung;
_ Baurichtlinien der zuständigen Unfallkasse in der jeweils gültigen Fassung;
_ VOB Teil B und C, jeweils in der gültigen Fassung;
_ Unfallverhütungsvorschriften der jeweils zuständigen Berufsgenossenschaften;
_ Die jeweils gültigen Abfallentsorgungsbestimmungen;
_ Die anerkannten Regeln der Technik für die Ausführung von Bauleistungen;

0.4.4  Nachweise/ Muster/ Proben
_ Weichen die angebotenen Materialien, Produkte, etc. von den ggf. ausgeschriebenen Referenzprodukten ab, so ist die Gleichwertigkeit mit Produktdatenblättern u.ä. nachzuweisen.
_ Auf Anforderung sind ohne Berechnung kleine Handmuster von Profilen, Hölzern (max. L=1,00m) und Platten (ca. 0,3x0,0,3m) mit verschiedenen Farbmustern bzw. Farbbeschichtungen in unterschiedlichen Farbtönen als Nebenleistung vorzulegen. Anzahl Muster je Element max. 3 Stk.
_ Ebenfalls sind alle zur Ausführung kommenden Beschläge zu bemustern. Bei Fabrikatsabweichungen von der LV-Vorgabe ist die Gleichwertigkeit technisch und optisch gefordert und nachzuweisen.

0.4.5  Ausführungszeitraum
Siehe Auftragsschreiben der Vergabestelle bzw. Bauablaufplan.

*Hinweis: Anlagenverzeichnis*
0.5 Anlagenverzeichnis

Übersichtspläne:
_Baustelleneinrichtungsplan

Grundrisse 1.50:
_ Grundriss UG
_ Grundriss EG
_ Grundriss 1.OG
_ Grundriss 2.OG
_ Dachaufsicht

Schnitte 1.50:
_ Schnitt A-A
_ Schnitt B-B
_ Schnitt C-C

Ansichten 1.50:
_ Ansicht Nord
_ Ansicht West Ost
_ Ansicht Süd

LV spezifische Anlagen:
_Baustellenschild
_Container Bauleitung und Sanitär

Weitere Unterlagen:
_ Bauzeitenplan
_ Bodengutachten
_ Brandschutzkonzept
_ Stellungnahme DB (BA-SH-25-202188)

##### Abschnitt 01.01.01 Baustelleneinrichtung

*Hinweis: Hinweistext Baustelleneinrichtung allgemein*
Allgemeines
_ Die Erstellung der allgemeinen Baustelleneinrichtung beginnt mit der Vorabmaßnahme Bodenaustausch und erfolgt weiter im Zuge und nach den Erschließungsarbeiten.
_ Bei Verlust von Schlüsseln bzw. Schloss für die Toranlage hat der AN für Ersatz zu sorgen. Mehrkosten können hieraus nicht geltend gemacht werden und sind somit in den entsprechenden Positionen zu berücksichtigen.
_ Notwendige Reparaturen, welche durch den Normalgebrauch oder Witterung entstehen, sind in den EP einzukalkulieren und werden nicht gesondert vergütet.

Hygieneservice
_ Der Hygieneservice umfasst die zur Verfügungstellung und Nachfüllung sämtlicher Betriebs- und Verbrauchsmittel sowie Entsorgung der Abfälle und Leerbehälter.
_ Betriebs- und Verbrauchsmittel können u.a. folgende Stoffe sein: Toilettenpapier, Papierhandtücher, Flüssigseife, Desinfektionsmittel, etc.;

**01.01.01.1 Baustelleneinrichtung**
Einrichten der Baustelle für die Leistungen des AN gem. Hinweistext und nachfolgender Beschreibung.

- Vorhalten über die gesamte Bauzeit sowie sauberes Räumen der Baustelle nach Fertigstellung;
- einschl. aller benötigten Maschinen, Geräte, Hilfs- und Betriebsstoffe, Sicherungseinrichtungen, usw. sowie sämtlicher Nebenleistungen, die zur vollständigen Ausführung der im folgenden beschriebenen Leistungen erforderlich sind, soweit diese nicht besonders genannt werden, insbesondere für:
_ Erstellung eines Arbeits- und Sicherheitskonzeptes (Baustelleneinrichtungsplan) sowie Abstimmungen mit dem SiGeKo;
_ Montagehilfen zur Sicherung von Montage- bzw. Bauzuständen entsprechend dem vom AN vorzuschlagendem Bauablauf;
_ Unterkünfte für die Mitarbeiter des Auftragnehmers;
_ Einrichtung von Lagerflächen;
_ Sicherungs- und Schutzmaßnahmen für zusätzliche Baustellen- und Lagerflächen;
_ sämtliche Rüstungen, Rollrüstungen, Bühnen, etc. in erforderlichem Umfang;
_ Beleuchtung der Arbeitsstätte;
_ Werkzeuge, Geräte, Maschinen, etc.;
_ sämtliche Hebezeuge, etc. in dem vom AN benötigtem Umfang;
_ Hilfsmittel, Betriebsstoffe;
_ Ausarbeitung u. Vorlage eines Baukonzeptes und Baustelleneinrichtungsplans vor Arbeitsbeginn (mit Erläuterungen des ausgewählten Konzeptes der Hebezeuge, usw.);
_ Sauberhalten der Baustelle, einschl. aller Zwischenreinigungen nach Absprache mit örtl. Bauüberwachung;
- Bereitsstellungszeitraum: Bauzeit des AN;
Menge: 1,000 psch
DIN 276:2018-12: 391

**01.01.01.2 Bauzaun**
Liefern, aufstellen, vorhalten, demontieren und abfahren von Bauzaun als Schutzzaun gem. Hinweistext und nachfolgender Beschreibung.

- Bauzaun als Schutzzaun zwischen Baufeld und benachbarten Grundstücken und öffentlichen Wegen;
- Höhe: ca. 2,0m;
- Stahlrahmenelemente mit Betonfüßen;
- Untergrund uneben, teilweise im Gefälle - inkl. erforderl. Unterfütterungen/ Hilfsmittel zur Aufstellung;
- inkl. aller Sicherungs- und Verbindungsmittel;
- Ausführung absolut standfest und Sicherung der Felder gegen Ausheben;
- die Ausführung erfolgt in mehreren Teillängen;
- inkl. Hinweisschilder in vorgeschriebener Weise;
- inkl. viermaliger Anpassung u. Erweiterung;

- Grundvorhaltezeitraum: 4 Wochen;
Menge: 342,000 m
DIN 276:2018-12: 391

**01.01.01.3 Bauzaun, Vorhaltung**
Vorhalten der vorstehend beschriebenen Position Bauzaun über die dort benannte Grundvorhaltezeit hinaus gem. Hinweistext und nachfolgender Beschreibung.

- inkl. wöchentliche Zustandskontrolle und Protokollierung;
- angebrochene Kalenderwochen werden anteilig verrechnet;
- Abrechnung erfolgt nach Bauzaunlänge in Metern x Vorhaltedauer in Kalenderwochen (m/Wo);

- Vorhaltedauer: ca. 90 Wochen;
Menge: 30870,000 m/Wo
DIN 276:2018-12: 391

**01.01.01.4 Zulage Zaundreiecke**
Zulage zu vorstehendem Bauzaun:

_Erhöhte Standfestigkeit durch Herstellung von Zaundreiecken
_inkl. kraftschlüssiger Verschraubung aller Elemente
Menge: 10,000 St
DIN 276:2018-12: 391

**01.01.01.5 Toranlage, zweiflügelig**
Liefern, aufstellen, vorhalten, demontieren und abfahren von Toranlage zur Regulierung der Baustellenzufahrt gem. Hinweistext und nachfolgender Beschreibung.

- zweiflüglig, Gesamtbreite bis 4,0 m, Höhe wie Bauzaun
- inkl. Torrollen;
- inkl. Torschloss mit höchster Sicherheitsklasse, mit je 20 Stk. gleichschließenden Schlüsseln bzw. Zahlenschloss;
- inkl. Beschilderung an Bautorflügeln mittels Hinweisschilder:
_ Hinweisschild: Betreten der Baustelle verboten;
_ Hinweisschild zur Helmpflicht und zum Tragen von Sicherhheitsschuhen;
- Einbau in vorstehend beschriebenen Bauzaun mit gesicherten Torpfosten;

- Grundvorhaltezeit: 4 Wochen;
Menge: 3,000 St
DIN 276:2018-12: 391

**01.01.01.6 Toranlage, Vorhaltung**
Vorhalten der vorstehend beschriebenen Toranlage über die dort benannte Grundvorhaltezeit hinaus gem. Hinweistext und nachfolgender Beschreibung.

- inkl. wöchentliche Zustandskontrolle und Protokollierung;
- angebrochene Kalenderwochen werden anteilig verrechnet;

- Vorhaltedauer: ca. 90 Wochen;
Menge: 270,000 St/W
DIN 276:2018-12: 391

**01.01.01.7 Schrankenzaun**
Liefern, aufstellen, vorhalten, demontieren und abfahren von Schrankenzaun als Schutzzaun gem. Hinweistext und nachfolgender Beschreibung.

- Schrankenzaun als Schutzzaun;
- Höhe: ca. 1,50m;
- Kunststoffabsperrschranken mit dazugehörigen standsicheren Fußplatten (Euro);
- die Ausführung erfolgt in mehreren kleinteiligen Teillängen;
- Untergrund teilweise im Gefälle;
- inkl. aller Sicherungs- und Verbindungsmittel;
- inkl. viermaliger Anpassung u. Erweiterung;

- Grundvorhaltezeitraum: 4 Wochen;
Menge: 20,000 m
DIN 276:2018-12: 391

**01.01.01.8 Schrankenzaun, Vorhaltung**
Vorhalten der vorstehend beschriebenen Position Schrankenzaun über die dort benannte Grundvorhaltezeit hinaus gem. Hinweistext und nachfolgender Beschreibung.

- inkl. wöchentliche Zustandskontrolle und Protokollierung;
- angebrochene Kalenderwochen werden anteilig verrechnet;
- Abrechnung erfolgt nach Zaunlänge in Metern x Vorhaltedauer in Kalenderwochen (m/Wo);

- Vorhaltedauer: ca. 50 Wochen;
Menge: 1000,000 m/Wo
DIN 276:2018-12: 391

**01.01.01.9 Sanitärcontainer WC Herren/Damen**
Liefern, aufstellen, anschließen und nach Gebrauch abfahren von WC-Anlage mit Handwaschbecken gem. Hinweistext,  nachfolgender Beschreibung und Anlage Containerplan.

Einschließlich Versicherung des Containers gegen Einbruch, Diebstahl und Beschädigungen;

- inkl. Heranführen und Anschluss von elektrischem Strom und Wasser ab Baustromverteiler bzw. Bauwasserverteiler einschl. Frostsicherung der gesamten Installationen (Länge Leitungen ca. 40m);
- WC-Container für Herren und Damen; geschlechtergetrennt mit separaten Eingängen (für weibliche Mitarbeiterinnen ist eine getrennte WC-Anlage mit Waschbecken vorzusehen); Einrichtung nach Arbeitsstätten-Richtlinien
- Anzahl der Arbeitnehmer: bis 30 (Herren); bis 5 (Damen)
- gedämmt, inkl. Elektroheizung und Beleuchtung;
- Beleuchtung Ausführung gem. ASR, Ausstattung mit Stromanschlüssen in ausreichendem Maß.
- Wasserversorgung mit Kalt- und Warmwasser
- inkl. Seifenspender, Handtuchspender, Papierkörbe, Abtrittrost vor Container;

Abmessungen:
Länge x Breite x Höhe ca. 6,00 x 2,50 x 2,80 m

- Aufstellort: gem. Baustelleneinrichtungsplan bzw. nach Absprache mit örtlicher Bauüberwachung;
- Untergrund:  tragfähige Schottertragschicht
- inkl. Maßnahmen zur fachgerechten Aufstellung auf nachstehendem Abwassertank;
- inkl. Gefälleausgleich;

- Anzahl Schlüssel: 15 Stk; (5 Damen / 10 Herren)

- Reinigung über nachfolgende Position;

- Grundvorhaltezeit: 4 Wochen;
Menge: 1,000 St
DIN 276:2018-12: 391

**01.01.01.10 Sanitärcontainer WC Herren/ Damen, Vorhaltung**
Vorhalten der vorstehend beschriebenen Position Sanitärcontainer über die dort benannte Grundvorhaltezeit hinaus gem. Hinweistext und nachfolgender Beschreibung.

- Vorhaltedauer: ca. 90 Wochen;
Menge: 90,000 St/W
DIN 276:2018-12: 391

**01.01.01.11 Sanitärcontainer WC Herren/Damen, Reinigung, Hygieneservice, 2x je Woche**
*** Bezugsbeschreibung
Reinigungs und Hygieneservice für vorstehend beschriebenen Sanitärcontainer WC Herren/Damen gem. Hinweistext  und nachfolgender Beschreibung.

- Reinigung und Hygieneservice mit Nachweis;
- 2 Reinigungen je Woche;
- Hygieneservice nach Bedarf;
- der Hygieneservice umfasst Betriebs- und Verbrauchsstoffe (z.B. Seifen, Desinfektionsmittel, WC-Papier, Papierhandtücher, etc.);
- Abrechnung nach Stk. Container x Anzahl Woche;
Menge: 90,000 St/W
DIN 276:2018-12: 391

**01.01.01.12 Sanitärcontainer WC Herren/ Damen, Mehraufwand tägliche Reinigung, Hygieneservice**
*** wie Position 01.01.01.11
- Mehraufwendung zu vorstehender Position für tägliche Reinigung (= 3 zusätzliche Reinigungstage zu vorstehend beschriebener Position) und Hygienservice;
Menge: 50,000 St/W
DIN 276:2018-12: 391

**01.01.01.13 Zulage Sanitärcontainer WC Herren/Damen - Abwassertank mit Treppenanlage**
*** Bezugsbeschreibung
Zulage für die systemgerechte Verwendung eines Abwassertanks mit Treppenanlage für vorstehend beschriebenen Sanitärcontainer gem. Hinweistext und nachfolgender Beschreibung.

- Höhe: ca. 700 mm;
- Tankvolumen (20 ft): ca. 10m³;
- inkl. Staplertaschen für fachgerechte Aufstellung der Anlage unterhalb des Sanitärcontainers;
- inkl. Treppenanlage im Türbereich des Sanitärcontainers, fachgerecht montiert;
- inkl. Einlaufstutzen; Reinigungsöffnung,Tankklappe;
- inkl. aller erforderlichen Anschlussleistungen;
- inkl. Wasserstandsanzeiger;
- Reinigung in nachstehender Position;
- Untergrund: tragfähige Schotterschicht;
- inkl. Maßnahmen zur fachgerechten Aufstellung auf bauseitigem Untergrund;
- inkl. Gefälleausgleich;

- Grundvorhaltezeit: 4 Wochen;
Menge: 1,000 St
DIN 276:2018-12: 391

**01.01.01.14 Abwassertank mit Treppenanlage, Vorhaltung**
Vorhalten der vorstehend beschriebenen Position Abwassertank mit Treppenanlage über die dort benannte Grundvorhaltezeit hinaus gem. Hinweistext und nachfolgender Beschreibung.

- Vorhaltedauer: 90 Wochen;
Menge: 90,000 St/W
DIN 276:2018-12: 391

**01.01.01.15 Reinigung und Entleerung Abwassertank**
*** Bezugsbeschreibung
Reinigung und Entleerung für vorstehend beschriebenen Abwassertank gem. Hinweistext  und nachfolgender Beschreibung.

- inkl. fachgerechter Entsorgung des gesamten Inhaltes;
- Ausführung nach Bedarf und Abstimmung mit örtlicher Bauüberachung;

- Abrechnung nach Stk je Entleerung des gesamten Inhaltes;
Menge: 50,000 St
DIN 276:2018-12: 391

**01.01.01.16 Demontage Abwassertank**
Demontage für Abwassertank gem. Hinweistext  und nachfolgender Beschreibung.

- Restentleerung und Reinigung inkl. fachgerechter Entsorgung des gesamten Inhaltes;
- Trennen der Rohranschlüsse vom Tank
- Ausbau und Abtransport des Tanks inklusive der Treppenkonstruktion
- Entfernen aller Unterbauten
Menge: 1,000 St
DIN 276:2018-12: 391

**01.01.01.17 Sanitärcontainer abräumen**
Sanitärcontainer nach Ende der Einsatzzeit demontieren und rückstandsfrei abräumen.

_inkl. Zugänge, Anschlüsse, Gründungen und sonstiger
Ausstattungen
_Ausführung auf besondere Aufforderung durch den AG
innerhalb von 2 Wochen
Menge: 1,000 St
DIN 276:2018-12: 391

**01.01.01.18 Sanitärcontainer Duschen Herren/Damen**
Liefern, aufstellen, anschließen und nach Gebrauch abfahren von Dusch-Anlage mit Waschgelegenheiten gem. Hinweistext,  nachfolgender Beschreibung und Anlage Containerplan.

Einschließlich Versicherung des Containers gegen Einbruch, Diebstahl und Beschädigungen;

- inkl. Heranführen und Anschluss von elektrischem Strom und Wasser ab Baustromverteiler bzw. Bauwasserverteiler einschl. Frostsicherung der gesamten Installationen (Länge Leitungen ca. 40m);
- Dusch-Container für Herren und Damen; geschlechtergetrennt mit separaten Eingängen (für weibliche Mitarbeiterinnen ist eine getrennte Dusch-Anlage mit Waschgelegenheit vorzusehen); Einrichtung nach Arbeitsstätten-Richtlinien
- Anzahl der Arbeitnehmer: bis 30 (Herren); bis 5 (Damen)
- gedämmt, inkl. Elektroheizung und Beleuchtung;
- Beleuchtung Ausführung gem. ASR, Ausstattung mit Stromanschlüssen in ausreichendem Maß.
- Wasserversorgung mit Kalt- und Warmwasser
- inkl. Seifenspender, Handtuchspender, Papierkörbe, Abtrittrost vor Container;

Abmessungen:
Länge x Breite x Höhe ca. 6,00 x 2,50 x 2,80 m

- Aufstellort: gem. Baustelleneinrichtungsplan bzw. nach Absprache mit örtlicher Bauüberwachung;
- Untergrund:  tragfähige Schottertragschicht
- inkl. Maßnahmen zur fachgerechten Aufstellung auf nachstehendem Abwassertank;
- inkl. Gefälleausgleich;

- Anzahl Schlüssel: 15 Stk; (5 Damen / 10 Herren)

- Reinigung über nachfolgende Position;

- Grundvorhaltezeit: 4 Wochen;
Menge: 1,000 St
DIN 276:2018-12: 391

**01.01.01.19 Sanitärcontainer Duschen Herren/ Damen, Vorhaltung**
Vorhalten der vorstehend beschriebenen Position Sanitärcontainer über die dort benannte Grundvorhaltezeit hinaus gem. Hinweistext und nachfolgender Beschreibung.

- Vorhaltedauer: ca. 90 Wochen;
Menge: 90,000 St/W
DIN 276:2018-12: 391

**01.01.01.20 Sanitärcontainer Duschen Herren/Damen, Reinigung, Hygieneservice, 2x je Woche**
Reinigungs und Hygieneservice für vorstehend beschriebenen Sanitärcontainer Duschen gem. Hinweistext  und nachfolgender Beschreibung.

- Reinigung und Hygieneservice mit Nachweis;
- 2 Reinigungen je Woche;
- Hygieneservice nach Bedarf;
- der Hygieneservice umfasst Betriebs- und Verbrauchsstoffe (z.B. Seifen, Desinfektionsmittel, WC-Papier, Papierhandtücher, etc.);
- Abrechnung nach Stk. Container x Anzahl Woche;
Menge: 90,000 St/W
DIN 276:2018-12: 391

**01.01.01.21 Zulage Sanitärcontainer Duschen Herren/Damen - Abwassertank mit Treppenanlage**
Zulage für die systemgerechte Verwendung eines Abwassertanks mit Treppenanlage für vorstehend beschriebenen Sanitärcontainer gem. Hinweistext und nachfolgender Beschreibung.

- Höhe: ca. 700 mm;
- Tankvolumen (20 ft): ca. 10m³;
- inkl. Staplertaschen für fachgerechte Aufstellung der Anlage unterhalb des Sanitärcontainers;
- inkl. Treppenanlage im Türbereich des Sanitärcontainers, fachgerecht montiert;
- inkl. Einlaufstutzen; Reinigungsöffnung,Tankklappe;
- inkl. aller erforderlichen Anschlussleistungen;
- inkl. Wasserstandsanzeiger;
- Reinigung in nachstehender Position;
- Untergrund: tragfähige Schotterschicht;
- inkl. Maßnahmen zur fachgerechten Aufstellung auf bauseitigem Untergrund;
- inkl. Gefälleausgleich;

- Grundvorhaltezeit: 4 Wochen;
Menge: 1,000 St
DIN 276:2018-12: 391

**01.01.01.22 Abwassertank mit Treppenanlage, Vorhaltung**
Vorhalten der vorstehend beschriebenen Position Abwassertank mit Treppenanlage über die dort benannte Grundvorhaltezeit hinaus gem. Hinweistext und nachfolgender Beschreibung.

- Vorhaltedauer: 90 Wochen;
Menge: 90,000 St/W
DIN 276:2018-12: 391

**01.01.01.23 Reinigung und Entleerung Abwassertank**
Reinigung und Entleerung für vorstehend beschriebenen Abwassertank gem. Hinweistext  und nachfolgender Beschreibung.

- inkl. fachgerechter Entsorgung des gesamten Inhaltes;
- Ausführung nach Bedarf und Abstimmung mit örtlicher Bauüberachung;

- Abrechnung nach Stk je Entleerung des gesamten Inhaltes;
Menge: 50,000 St
DIN 276:2018-12: 391

**01.01.01.24 Demontage Abwassertank**
Demontage für Abwassertank gem. Hinweistext  und nachfolgender Beschreibung.

- Restentleerung und Reinigung inkl. fachgerechter Entsorgung des gesamten Inhaltes;
- Trennen der Rohranschlüsse vom Tank
- Ausbau und Abtransport des Tanks inklusive der Treppenkonstruktion
- Entfernen aller Unterbauten
Menge: 1,000 St
DIN 276:2018-12: 391

**01.01.01.25 Sanitärcontainer abräumen**
Sanitärcontainer nach Ende der Einsatzzeit demontieren und rückstandsfrei abräumen.

_inkl. Zugänge, Anschlüsse, Gründungen und sonstiger
Ausstattungen
_Ausführung auf besondere Aufforderung durch den AG
innerhalb von 2 Wochen
Menge: 1,000 St
DIN 276:2018-12: 391

**01.01.01.26 Bürocontainer Baubüro, ca.30qm**
Liefern, aufstellen, anschließen und nach Gebrauch abfahren von Büro-/ Besprechungscontainer gem. Hinweistext und nachfolgender Beschreibung.

Bürocontainereinheit, zur Nutzung durch den AG, mit einem Fenster je Arbeitsplatz, doppelwandig, isoliert, koppelbar, Länge ca. 6,00 m, Breite 2 x ca. 2,50 m mit Windfang, Toilettenraum, Büroraum einschl. Kleinküche, und Besprechungsraum, gem. anliegender Systemskizze aufbauen, nach Abschluss der Baumaßnahme abbauen und abtransportieren. Gesamtgrundfläche ca. 30m², Ver- und Entsorgungsanschlüsse herstellen, anschließen und nach Abschluss der Baumaßnahme wieder abbauen.Mit Heizung und Klimagerät für alle Räume, Beleuchtung, Wasch- und Kochgelegenheit, Kühlschrank sowie kompletter Toilettenanlage einrichten, für Abwasserbeseitigung sorgen.Toilettenraum mit einer Toilette, Handwaschbecken mit fließendem kaltem und warmem Wasser sowie Seifen- und Handtuchspender einrichten.Kleinküche mit Kühlschrank, Spüle und 2 Kochplatten im Büroraum einrichten. Büro und Besprechungsraum gem. anliegender Skizze einrichten:

2 St.  Arbeitsplätze mit Schreibtisch 160 x  80 cm, Dreh-Stuhl, Rollcontainer, Papierkorb und Schreibtischlampe.
2 St.  Doppelspinde, abschließbar
2 St.  2-flüglige Aktenschränke  abschließbar, aus Stahlblech mit  hitzedämmender Auskleidung
4 St.  Tische 120 x 60 cm
8 St.  Stühle, stapelbar
1 St.  Garderobenständer
1.St.  Abtrittrost vor Container;

- inkl. Heranführen und Anschluss von elektrischem Strom, Telefon/ Datenleitung / Wlan  (Leitungslängen ca. 70mbis Container);

- inkl. Maßnahmen zur fachgerechten Aufstellung auf nachstehendem Abwassertank;
- Anzahl Schlüssel: 15 Stk.;

Vorhalten, Unterhalten und Betreiben des Baubüros werden gesondert vergütet.

70 v. H. des Einheitspreises werden nach Übernahme des
Baubüros durch den AG, Rest nach Erfüllung der Leistung vergütet

- Grundvorhaltezeit: 4 Wochen;

----------------------------------------------------------------

Liefern, aufstellen (anschließen) und nach Gebrauch abfahren von Bürocontainer gem. Hinweistext und nachfolgender Beschreibung.

Bürocontainereinheit, zur Nutzung durch den AG, mit einem Fenster je Arbeitsplatz, doppelwandig, isoliert, koppelbar, Länge ca. 6,00 m, Breite 2 x ca. 2,50 m mit Windfang, Toilettenraum, Büroraum einschl. Kleinküche, und Besprechungsraum, gem. anliegender Systemskizze aufbauen, nach Abschluss der Baumaßnahme abbauen und abtransportieren. Gesamtgrundfläche ca. 30m², Ver- und Entsorgungsanschlüsse herstellen, anschließen und nach Abschluss der Baumaßnahme wieder abbauen. Mit Heizung und Klimagerät für alle Räume, Beleuchtung, Wasch- und Kochgelegenheit, Kühlschrank sowie kompletter Toilettenanlage einrichten, für Abwasserbeseitigung sorgen.Toilettenraum mit einer Toilette, Handwaschbecken mit fließendem kaltem und warmem Wasser sowie Seifen- und Handtuchspender einrichten.Kleinküche mit Kühlschrank, Spüle und 2 Kochplatten im Büroraum einrichten.Büro und

- Nutzfläche (innen): ca. 30qm;
- Ausstattung:
_ wärmegedämmt;
_ abschließbar und einbruchsicher;
_ Beleuchtung und Heizung;
_ Strom sowie Telefon/ Datenanschluss;
_ 2 Fenster an einer Längsseite mit außenliegendem Sonnenschutz;
- Einrichtung
2 St.  Arbeitsplätze mit Schreibtisch 160 x  80 cm, Dreh-Stuhl, Rollcontainer, Papierkorb und Schreibtischlampe.
2 St.  Doppelspinde, abschließbar
2 St.  2-flüglige Aktenschränke  abschließbar, aus Stahlblech mit  hitzedämmender Auskleidung
4 St.  Tische 120 x 60 cm
8 St.  Stühle, stapelbar
30lfm  magnetische Schienen an Innenwänden, inkl. Montage in einer Höhe von ca. 0,90m, 1,35m und 1,80m, inkl. 60 Magneten;
1 St.  Garderobenständer
1.St.  Abtrittrost vor Container;

_ Bereitsstellung von Desinfektionsmitteln (wandbefestigte Spender) und Informationen zur Hygiene;

- inkl. Heranführen und Anschluss von elektrischem Strom, Telefon/ Datenleitung / Wlan  (Leitungslängen ca. 50mbis Container);

- inkl. Maßnahmen zur fachgerechten Aufstellung auf nachstehendem Abwassertank;

- Anzahl Schlüssel: 15 Stk.;

Vorhalten, Unterhalten und Betreiben des Baubüros werden gesondert vergütet

- Grundvorhaltezeit: 4 Wochen;
Menge: 1,000 St
DIN 276:2018-12: 391

**01.01.01.27 Bürocontainer, Vorhaltung**
Vorhalten der vorstehend beschriebenen Position Bürocontainer inkl. Ausstattung und Anschlüsse über die dort benannte Grundvorhaltezeit hinaus gem. Hinweistext und nachfolgender Beschreibung.

- Vorhaltedauer: 90 Wochen zusätzlich zur Grundvorhaltezeit
Menge: 89,000 Wo
DIN 276:2018-12: 391

**01.01.01.28 Bürocontainer, Reinigung, Hygieneservice**
Reinigungs und Hygieneservice für vorstehend beschriebenen Büro-/ Besprechungscontainer gem. Hinweistext  und nachfolgender Beschreibung.

- Reinigung und Hygieneservice mit Nachweis;
- Reinigung und Hygieneservice nach Bedarf, auf Anweisung der örtlichen Bauüberwachung;
- der Hygieneservice umfasst Betriebs- und Verbrauchsstoffe (z.B. Seifen, Desinfektionsmittel, Papierhandtücher, etc.)
Menge: 94,000 St
DIN 276:2018-12: 391

**01.01.01.29 Zulage Bürocontainer klein - Abwassertank mit Treppenanlage**
*** wie Position 01.01.01.13
- Tankvolumen (10 ft): ca. 5m³;
Menge: 1,000 St
DIN 276:2018-12: 391

**01.01.01.30 Abwassertank klein mit Treppenanlage, Vorhaltung**
Vorhalten der vorstehend beschriebenen Position Abwassertank klein mit Treppenanlage über die dort benannte Grundvorhaltezeit hinaus gem. Hinweistext und nachfolgender Beschreibung.

- Vorhaltedauer: 90 Wochen;
Menge: 90,000 St/W
DIN 276:2018-12: 391

**01.01.01.31 Reinigung und Entleerung Abwassertank klein**
*** wie Position 01.01.01.15
Reinigung und Entleerung für vorstehend beschriebenen Abwassertank klein;
Menge: 50,000 St
DIN 276:2018-12: 391

**01.01.01.32 Demontage Abwassertank**
Demontage für Abwassertank gem. Hinweistext  und nachfolgender Beschreibung.

- Restentleerung und Reinigung inkl. fachgerechter Entsorgung des gesamten Inhaltes;
- Trennen der Rohranschlüsse vom Tank
- Ausbau und Abtransport des Tanks inklusive der Treppenkonstruktion
- Entfernen aller Unterbauten
Menge: 1,000 St
DIN 276:2018-12: 391

**01.01.01.33 Bürocontainer abräumen**
Sanitärcontainer nach Ende der Einsatzzeit demontieren und rückstandsfrei abräumen.

_inkl. Zugänge, Anschlüsse, Gründungen und sonstiger
Ausstattungen
_Ausführung auf besondere Aufforderung durch den AG
innerhalb von 2 Wochen
Menge: 1,000 St
DIN 276:2018-12: 391

**01.01.01.34 WC-Kabine, anschlussfrei**
Anfahren, aufstellen, vorhalten und entfernen von anschlussfreier Toilettenkabine mit Handwaschgelegenheit gem. Hinweistext und nachfolgender Beschreibung.

- inkl. Reinigungs- und Hygieneservice (= Verbrauchsmittel) mit Nachweis;
- 2 Reinigungen je Woche;

- Grundvorhaltezeit: 4 Wochen;
Menge: 4,000 St
DIN 276:2018-12: 391

**01.01.01.35 WC-Kabine, Vorhaltung**
Vorhalten der vorstehend beschriebenen Position WC-Kabine, anschlussfrei über die dort benannte Grundvorhaltezeit hinaus gem. Hinweistext und nachfolgender Beschreibung.

- Vorhaltedauer: 20 Wochen;
Menge: 60,000 St/W
DIN 276:2018-12: 391

**01.01.01.36 Container umsetzen**
Umsetzen vorstehend beschriebener Sanitär- und Besprechungs-/Bürocontainer gem. Hinweistext und nachfolgender Beschreibung.

- Umsetzten der Container im Zuge des Baufortschrittes bzw. Bauabfolge;
- das Umsetzen erfolgt innerhalb des Grundstücks;
- inkl. Neu-/ Wiederanschluss aller Leitungen (Strom, Wasser, etc.);
- Abrechnung erfolgt je Stk. Container bzw. Abwassertankumsetzen;
Menge: 6,000 St
DIN 276:2018-12: 391

**01.01.01.37 Befeuchtung BE-Fläche**
Einsatz für Befeuchtung der Baustelleneinrichtungs-Oberflächen zur Unterbindung von Staubentwicklung gem. nachfolgender Beschreibung.

- Befeuchtung von Sand- und Schotterflächen der BE-Fläche;
- mittels geeignetem Wasserschlauch und geeigneter Spritze, Leitungslänge ca. 100m (aus nachfolgender Position Titel Bauwasser);
- zu befeuchtende Fläche je Einsatz ca. 2.000qm;
- inkl. An- und Abfahrt;
- nur auf Anweisung der örtlichen Bauüberwachung;

- Abrechnungseinheit je Einsatz, (Einsatz = Stück)
Menge: 10,000 St
DIN 276:2018-12: 391

**01.01.01.38 Bauschild-Grundkonstruktion, 5,50 x 5,00m**
Herstellung, Lieferung, Montage und Unterhaltung von Grundgerüst für Bauschild gem. Hinweistext und nachfolgender Beschreibung.

- inkl. Demontage und Entsorgung nach Gesamtbauzeit;
- Abmessungen Bauschild mit Leisten: BxH ca. 5,00 x 3,00m;
- Höhe Grundgerüst: ca. 5,50m;
- Metallkonstruktion, stabil und verwindungsfrei;
- sturm- und feuchtebeständig;
- Pfosten, Streben, Verbindungsteile, Grundplatte bzw. Lattung;
- inkl. Grundkonstruktion zur Befestigung von ca. 30 Firmenschildern (Größe jeweils ca, 1,25x0,3m) unterhalb des nachfolgend beschriebenem Bauschildes; Feldgröße für Firmenschilder BxH ca. 5,0x1,25m
- Verankerung in Erdreich (sandiger Boden) bzw. tragfähiger Schotterschicht;
- inkl. Betonfundament/ Lagergewichte und Untergrundvorbereitung;
- inkl. statischer Berechnung;
Menge: 1,000 St
DIN 276:2018-12: 391

**01.01.01.39 Bauschild, 5,00 x 3,00m**
Herstellung, Lieferung, Montage und Unterhaltung von Bauschild gem. Hinweistext und nachfolgender Beschreibung.

- Bauschild mit Projektinformationen nach Vorgabe AG;
- Abmaße: BxH ca. 5,00 x 3,00m;
- witterungsbeständig;
- Grundfarbe weiß:
_ farbige Beschriftung;
_ 1 Stk. vollflächige, farbige Projektvisualisierung, ca. 5,00 x 1,15 m;
_ 4 Stk. vollflächige, farbige Logos, ca. 0,28 x 0,85m;
- Ausführung nach Vorlage AG;
- inkl. Ausführungsabstimmungen u. Korrekturabzug zur Freigabe;
- Montage auf vorstehend beschriebener Grundkonstruktion inkl. aller Verbindungsmittel, Grundplatte, etc.;
- inkl. Demontage und Entsorgung nach Gesamtbauzeit;
Menge: 1,000 St
DIN 276:2018-12: 391

**01.01.01.40 Schildkonstruktion, blanko**
Herstellung, Lieferung, Montage von Schild-Grundgerüst für bauseitige Sicherheitsaushänge gem. Hinweistext und nachfolgender Beschreibung.

- freistehende blanko Tafelkonstruktion für die Anbringung bauseitiger Sicherheitsaushänge zur Baustellensicherit u.a. Aushänge;
- inkl. Demontage und Entsorgung nach Gesamtbauzeit;
- Abmessungen blanko Schild: BxH ca. 2,0 x 1,50m;
- Höhe Grundgerüst: ca. 2,00m;
- Metallkonstruktion, stabil und verwindungsfrei;
- freistehend, sturm- und feuchtebeständig;
- inkl. sichere Verankerung/ Aufstellung auf bauseitigem Baugrund;
Menge: 1,000 St
DIN 276:2018-12: 391

**01.01.01.41 Einholung verkehrsbehördlicher Anordnung**
Einholen aller verkehrsbehördlicher Anordnungen zur Einrichtung nachfolgend beschriebener Verkehrsregelung gem. Hinweistext und nachfolgender Beschreibung.

- Einholung der verkehrsbehördlichen Anordnung erfolgt durch den AN;
- inkl. Gleichstellung der Planung und Anpassung der Planunterlagen mit behördlichen Auflagen;
- inkl. aller erforderlicher Ortstermine und Planung der Verkehrsicherung;
- inkl. Aufstellen Beschilderungsplan zur Abstimmung mit den Behörden;
- Qualifikationsnachweis AN: gem. MVAS 99 über die Themen der RSA 95 und ZTV SA 97;
- inkl. Übernahme aller für die Genehmigung anfallenden Gebühren;
- Darstellungsumfang:
_ zur Gleichstellung u. Vorlage Behörde: 2-fach Papier + PDF-Datei;
_ inkl. Vervielfältigungs- und Versandkosten;

- Ausführung nur nach Abstimmung mit AG.
Menge: 1,000 psch
DIN 276:2018-12: 391

**01.01.01.42 Verkehrssicherung Baustelle**
Einrichtung, Unterhaltung und Demontage nach Gebrauch von Verkehrssicherung der Baustelle gem. Hinweistext und nachfolgender Beschreibung.

- notwendige beidseitige Beschilderung (z.B. der Verkehrszeichen, Baustellenzufahrten, Beschilderung für Gehwegsperrung - Verkehrsicherungsbeleuchtungen, Absperrschranken nach StVO, Batterieleuchten, Hinweisschilder, etc.);
- inkl. Umleitung Fußgängerverkehr;
- inkl. vorübergehend Entfernen oder Ungültigmachen von Verkehrszeichen und -leiteinrichtungen;

- Grundvorhaltezeit: 4 Wochen;
- Ausführung nur nach Abstimmung mit AG.
Menge: 1,000 psch
DIN 276:2018-12: 391

**01.01.01.43 Beschilderung, Vorhaltung**
Vorhalten der vorstehend beschriebenen Position Beschilderung, Baustellensicherung und Umleitung Fußgänger über die dort benannte Grundvorhaltezeit hinaus gem. Hinweistext und nachfolgender Beschreibung.

- inkl. Betriebskosten;
- Abrechnung je Woche;

- Vorhaltedauer: 40 Wochen;
- Ausführung nur nach Abstimmung mit AG.
Menge: 40,000 Wo
DIN 276:2018-12: 391

**01.01.01.44 Bauschließung**
Lieferung und Einbau Bauschließung gem. Hinweistext und nachfolgender Beschreibung.

- Bauschließung bestehend aus gleichschließenden Profilzylindern und passenden Schlüsseln;
- Umfang:
_ Anzahl Zylinder: ca. 30 Stk.;
_ Anzahl Schlüssel: ca. 120 Stk.;
- die Bauschließung geht in das Eigentum des AGs über.
Menge: 1,000 psch
DIN 276:2018-12: 391

**01.01.01.45 Baumschutz, Stammschutz**
Liefern, aufstellen, vorhalten, demontieren und abfahren von Baumschutz-Polsterung gem. Hinweistext und nachfolgender Beschreibung.

- Auf- und Abbau von Schutzmaßnahmen für Bäume im Bestand während der Bauzeit, gem. RAS-LP 4 und DIN 18920;
- bei Trockenzeit sind die Bäume zusätzlich zu wässern;
- Stammschutz aus senkrechter Bretterschalung;
- Baumschutzpolsterung zwischen Baum und Bretterschalung aus geeignetem Material (z.B. gepresstem Stroh, Matratzen, etc.) gegen mechanische Beschädigung;
- Stammdurchmesser: bis ca. 70cm;
- Höhe Polsterung: ca. 3,00m;
- Polsterdicke: mind. 10cm;

- Grundvorhaltezeitraum: 4 Wochen;
Menge: 10,000 St
DIN 276:2018-12: 391

**01.01.01.46 Baumschutz, Stammschutz, Vorhaltung**
Vorhalten der vorstehend beschriebenen Position Baumschutz-Stammschutz über die dort benannte Grundvorhaltezeit hinaus gem. Hinweistext und nachfolgender Beschreibung.

- inkl. wöchentlicher Zustandskontrolle;
- angebrochene Kalenderwochen werden anteilig verrechnet;
- Abrechnung erfolgt nach Baumschutz-Polsterung in Stück (Baum) x Vorhaltedauer in Kalenderwochen (St/Wo);

- Vorhaltedauer: 90 Wochen;
Menge: 180,000 St/W
DIN 276:2018-12: 391

**01.01.01.47 Einzelbäume aufasten**
Aufastung von Einzelbäumen gem. Hinweistext und nachfolgender Beschreibung.

- Einzelbäume vom Boden bis 2-3m Höhe nach Angabe der örtl. Bauüberwachung aufasten;
- inkl. fachgerechter Entsorgung;
- Abrechnung erfolgt je Stk. Baum;
Menge: 2,000 St
DIN 276:2018-12: 391

##### Abschnitt 01.01.02 Bauwasser

*Hinweis: Hinweistext Bauwasser*
Hinweistext Bauwasser

Für die Wasserversorgung der Baustelle, ist das Bauwasser von einem Hydranten, der sich nordwestlich des Bestandsgebäudes befindet, auf die BE-Fläche heranzuführen. Über einen Bauwasserverteiler werden die Container, eine Außenzapfstelle und der bauseitge Anschluss im Gebäude angeschlossen.

Es sind Erdarbeiten im öffentlichen Bereich auszuführen. Alle daraus entstehenden Aufwendungen, sind in die folgenden Positionen einzukalkulieren.

Der Anschluss für Bauwasser erfolgt zu Beginn der Vorabmaßnahme Bodenaustausch. Die weitere Verteilung auf dem Grundstück ist im Zuge der allgemeinen Baustelleneinrichung vorzunehmen.

Ein Anschluss an die Schmutzwasserleitung ist für die Bauzeit nicht vorgesehen.

**01.01.02.1 Bauwasseranschluss**
*** EP-Aufgliederung gefordert
Bauwasseranschluss von öffentlichemAnschlusspunkt/ Hydrant, der sich nordwestlich des Bestandsgebäudes befindet, bis zum Bauwasserverteiler gem. BE-Plan heranführen, einrichten und nach Ende der Bauzeit rückbauen gem. Hinweistext und nachfolgender Beschreibung.

- von öffentlichem Anschlusspunkt heranführen, inkl. notwendiger Erdarbeitenim öffentlichen Bereich;
- inkl. aller Sicherungsmaßnahmen im öffentlichen Bereich;
- alle Leitungen sind frostsicher zu verwahren;
- einschl. Antragsstellung, Anschluss- und Prüfgebühren;
-  Frostschutz-Rohrbegleitheizung mit Verlegung an Wasserrohren innerhalb einer Isolierung;

- Leitungslänge ca. 30m;
Menge: 1,000 St
DIN 276:2018-12: 391

**01.01.02.2 Bauwasserverteiler**
Bauwasserverteiler auf dem Baugelände liefern, einrichten und nach Gebrauch rückbauen gem. Hinweistext und nachfolgender Beschreibung.

Bauwasserverteiler für:
- 1x Bauwasseranschluss im Gebäude (Verlegung bauseits), Anschluss;
- 1x Wasserentnahmestelle;
- 2x Anschluss für Sanitärcontainer;
- 1x Anschluss Büro-/Besprechungscontainer;
- einschl. der erforderlichen Anschluss- und Verbindungsleitungen.
- alle Leitungen sind frostsicher zu verwahren;
- Abbau nach Anweisung der Bauüberwachung;

- Grundvorhaltezeit: 4 Wochen;
Menge: 1,000 St
DIN 276:2018-12: 391

**01.01.02.3 Bauwasserverteiler, Vorhaltung**
Vorhalten der vorstehend beschriebenen Position Bauwasserverteiler über die dort benannte Grundvorhaltezeit hinaus gem. Hinweistext und nachfolgender Beschreibung.

- Vorhaltedauer: 90 Wochen;
Menge: 90,000 Wo
DIN 276:2018-12: 391

**01.01.02.4 Wasserentnahmestellen, außen**
Wasserentnahmestelle, geeignet zur Wasserentnahme in allen Jahreszeiten außerhalb des Gebäudes gem. Hinweistext und nachfolgender Beschreibung liefern, einrichten, über die gesamte Bauzeit frostsicher bewahren und beseitigen.

- Die Lage der vorgesehenen Entnahmestelle wird von der Bauleitung festgelegt;
- Die frostsichere oberirdische Zuleitung bis zum Bauwasserverteiler ist in diese Position einzukalkulieren;
-  Frostschutz-Rohrbegleitheizung mit Verlegung an Wasserrohren innerhalb einer Isolierung;
- Ausführung: Entnahmestelle mit 2 Schlauchanschlüssen und 1 Wasserhahn, 2 Absperrventilen;
- inkl. Wasserschlauch und geeigneter Spritze, Leitungslänge ca. 100m, d= ca. 19mm zur Gebrauchsüberlassung;
- Leitungslänge frostsicher ca. 50m;

- Grundvorhaltezeit: 4 Wochen;
Menge: 1,000 St
DIN 276:2018-12: 391

**01.01.02.5 Wasserentnamestelle, Vorhaltung**
Vorhalten, betreiben, instandhalten, frostsicher bewahren der Wasserentnahmestellen gem. Hinweistext.

Abrechnung erfolgt in Wochen.
Menge: 190,000 St/W
DIN 276:2018-12: 391

**01.01.02.6 Ausguss, außen**
Ausguss, für Putzwasser, Mörtelwasser und zum Reinigen von Werkzeugen, Eimern usw. im Außenbereich einrichten, über die gesamte Bauzeit vorhalten und abbauen gem. Hinweistext und nachfolgender Beschreibung:

- Ausführung für vorstehende Entnahmestelle;
- Das Wasser ist geregelt zu filtern und zu entsorgen bzw. aufzufangen im Rahmen der Abwassersatzung der Stadt Elmshorn
Menge: 1,000 St
DIN 276:2018-12: 391

##### Abschnitt 01.01.03 Baustrom

*Hinweis: Technische Vorbemerkungen Elektrotechnik*
Technische Vorbemerkungen Elektrotechnik

Der Auftragnehmer ist verpflichtet, die ihm zur Verfügung gestellten Unterlagen vor Ausführung sorgfältig zu prüfen und die Bauleitung auf evtl. Fehler anzusprechen.
Dem Auftragnehmer werden Ausführungspläne zur Verfügung gestellt. Die Erstellung der Montageplanung obliegt dem ausführenden Unternehmen. Die Pläne sind rechtzeitig der Bauleitung vorzulegen und genehmigen zu lassen. Der Auftragnehmer hat alle Maße, Durchbrüche, Leitungswege, Transportwege, Querschnitte usw. eigenverantwortlich zu überprüfen und übernimmt das Risiko für evtl. Differenzen.

Weiterhin gehört zur Montageplanung die verantwortliche Prüfung der Ausführungsplanung (VOB / C 3.1.3), die Koordinierung der Montageplanung mit den anderen Gewerken, die Abstimmung der Planung auf den aktuellsten Planstand der Architekten, selbständiges Anfordern der Daten und Schnittstellen von anderen Gewerken, welche die Leistung des Auftragnehmers beeinflussen können.

Unaufgefordert sind der Bauüberwachung und dem Ingenieurbüro je 2-fach zu übergeben:
- Aufstellung Transporteinheiten (MS/NS)
- Fabrikatslisten
- Stromlaufpläne
- Klemmenpläne
- Sicherungsgrößen

Bei der Inbetriebnahme der Anlage sind den Benutzern der Anlage folgende Unterlagen in 3-facher Papierform und auf Datenträgern auszuhändigen:
- Betriebsanleitungen für besondere Geräte bzw. Anlagen
- lnstallationspläne der Anlage
- Revisionsunterlagen gem. Vergabe des AG
- Anlagenbeschreibung einschl. Ablauf und Funktionsbeschreibungen
- Übersichtspläne
- Verteilungspläne
- Montagepläne und Aufbaupläne
- Wartungspläne der Geräte bzw. Aggregate
- Aufstellung über Fabrikate u. Typen der eingebauten Geräte in Verteilungen, Schalter u. Steckdosen, Beleuchtungskörper, Geräte, Aggregate usw.
- Abnahmeprotokolle mit den Prüfergebnissen der gesamten elektrischen Anlage.
- Bescheinigung über die sachgemäße Ausführung
- Protokoll der Sachverständigenabnahme
- Prüf- und Zulassungsbescheinigung
- Genehmigungs- und Prüfungsanträge
- Beleuchtungsstärkemessungen

In den Angebotspreisen müssen enthalten sein:
(Rücksprache mit der Bauleitung)
- die erforderlichen Befestigungsmaterialien wie Nagelschellen, Schellen, Schrauben, Dübel, Deckenhaken, Stahlnägel, Muffen, Gips, Zement usw.
- erforderliches lsolier- und Anschlussmaterial, wie Kabelverschraubungen, Dichtungsnippel, Kabelschuhe, lsolierband, Lüsterklemmen usw.
- der Verschnitt an Rohren, Leitungen und dergleichen

Bei dem Einbau von Schaltern, Tastern usw. ist auf eine einheitliche WippensteIIung (ausgenommen Wechsel- und Kreuzschaltungen) zu achten.
Für Schalter und Steckdosen in Leichtbauwänden (Gipskarton, Holz, Spanplatten, Vertäfelungen, Möbel usw.) sind nur flammwidrige Hohlwanddosen einzusetzen. Die Bohrungen dürfen nur gefräst werden.

Abzweigdosen sind immer auf dem Gehäuseboden und außen sichtbar zu kennzeichnen.

Die Leistungen sind nach Angabe und Aufforderung abschnittsweise, falls im Interesse des Auftraggebers erforderlich, mit angemessener Unterbrechung, Hand in Hand mit anderen Handwerkern, Bau- oder Lieferfirmen auszuführen.

Verlegung von Leitungen
NYM-Leitungen u.P. Fräsen eines Mauerschlitzes, verlegen der Leitungen im Schlitz, Befestigung mit Iso-Nagelschellen, isolierten Montageband o.ä.
NYM-Leitungen a.P. in Kupa-Rohr mit Schnappschellen, jeweils pro Rohr eine Leitung. Auf Kabelleitern mit Bügelschellen.
NYM-Leitung in abgehängten Decken: Je Meter 2 Schellen oder Befestigungspunkte z.B. mit Kabelklarnmern; Nachinstallation muss jederzeit möglich sein (keine Drahtschlaufen u.ä.)
NYM-Leitung in Rohren, Kanälen u. Kabelrinnen: ohne besondere Befestigung, nur geordnet.
NYY-Erdkabel in Kabelgräben: Geradlinig verlegen, Abdeckhauben, Sandschicht, Warnband.
Bei der Auswahl der Leitungsquerschnitte wird auf die VDE Vorschrift VDE 0100 Teil 520 hingewiesen mit einem maximalen Spannungsfall von 4 % vom Hausanschluss bis zum Verbraucher. Die Kabel zu den Unterverteilern sind
auf einen maximalen Spannungsfall von 1,5 % auszulegen. Weiterhin wird  ausdrücklich auf die Berücksichtigung der Umrechnungsfaktoren VDE 0298 Teil 4 hingewiesen.

Bei gemeinsamer Verlegung von Kabel bzw. Leitungen für Fernmeldeanlagen und Starkstromanlagen ist die DIN EN 50174-1 VDE 0800-174-1 besonders zu beachten (Sicherheitsabstand).

Es ist darauf zu achten, dass Stark- und Schwachstromleitungen grundsätzlich getrennt in Mauerschlitzen zu verlegen sind.

Bei Drehstromsteckdosen ist ein einheitliches Rechtsdrehfeld herzustellen.

Der Auftragnehmer ist verpflichtet, die Trassenführung vor der Montage mit der Bauleitung abzustimmen und mit allen anderen Gewerken, insbesondere Heizung, Lüftung, Sanitär, Klima, Fördertechnik u.s.w., sorgfältig und für alle verbindlich zu koordinieren.

Die Kabelpritschen sind den VDE-Vorschriften entsprechend zu erden. Die Kabelwannen-Stoßverbindungen sind leitend miteinander zu verbinden.
Dabei ist ein Potentialausgleichsleiter ungeschnitten von den
Potentialausgleichsschienen in den Trassen mitzuführen und an jeder Trassenunterbrechung neu anzuschließen. Die reine Überbrückung von Unterbrechungen ist nicht gestattet.

Bei Kabelrinnendurchführungen durch Bauteile mit Brandschutzfunktion sind zur Vermeidung von mechanischen Belastungen auf das Brandschott vor und hinter den Brandschottungen unmittelbar an der Schottung im Abstand max. 20 cm sowie im Abstand von ca. 1,2 m zusätzliche mechanische Befestigungen in der Befestigungsqualität mit Prüfzeugnis gem. DIN 4102 F90 vorzusehen.

Beim Einbau von Brüstungskanälen sind diese im Bereich von Wanddurchführungen zu trennen, Mindestabstand 4 mm. Die Durchführungen sind mit schalldämmendem Material auf ca. 30 cm Länge auszustopfen. Zur leichten Frontabdeckungsdemontage ist vor dem Verspachteln der GK-Wand ein Deckelabschnitt in die Wand je ca. 10 cm überragend einzusetzen.

Leuchten und Steckdosen sind auf getrennte Stromkreise zu legen.

Es werden folgende Mindestquerschnitte verwendet:
- Leuchtenstromkreise  1,5 mm² Cu
- Steckdosenstromkreise  2,5 mm² Cu
- Drehstromkreise  2,5 mm² Cu
Entsprechend der Leitungslängen der Zuleitungen kann der
Leitungsquerschnitt wegen des Spannungsabfalls bzw. der Reduktionsfaktoren im Einzelfall auch größer werden.

Für die Befestigung der Verteilungen, Geräte, Leuchten, Kabel und Kabelbahnen etc. sind evtl. Hilfskonstruktionen sowie Befestigungsmaterial mitzuliefern und zu kalkulieren.

Für Leitern und fahrbare Gerüste bis zu 2 Metern Höhe hat der
Auftragnehmer zu sorgen. Für die Dauer der Montagearbeiten übernimmt der Auftragnehmer die Verantwortung für die funktionsgerechte Beschaffenheit der Gerüste. Die Stellung der Gerüste usw. ist mit den Einheitspreisen abgegolten.

Verteilungen
Alle Verteilungen und Steuertableaus sollen, soweit nicht anders erwähnt, in schutzisolierter Ausführung geliefert werden. Teile innerhalb der Schränke, die spannungsführend sind, müssen berührungssicher abgedeckt sein und entsprechende Hinweise tragen.
Alle Verteilungen sind mit Abstimmung der Bauleitung zu erstellen.
Die Aufbaubilder und Montagepläne sind vor der Fertigung von der Fachbauleitung genehmigen zu lassen. Die Verteiler sind so zu dimensionieren, dass mind. 30 % Reserve für spätere Einbauten vorhanden sind, dabei zählen teilbelegte Reihen nicht zu den angegebenen Reserveplätzen, dies gilt auch für die Klemmräume und die Klemmreihen.
Die Geräteanordnung innerhalb der Verteilungen hat so zu erfolgen, dass Absicherungsgruppen best. aus Vorsicherung, ggf. Fehlerstromschutzschalter, Abgangssicherungen, ggf. Schaltgeräte in Gruppen unter jeweils separat zu demontierenden Abdeckungen zusammengefasst montiert werden. Der Reserveplatz ist ebenfalls den einzelnen Gruppen zugeordnet anzuordnen.
Die Klemmen sind so anzuordnen, dass bei späteren Nachrüstungen der Klemmenreihe zuzuordnende Klemmen hinzumontiert werden können.

Alle Preise der Verteilung verstehen sich, soweit erforderlich einschließlich Traggerüst, fertiger Verdrahtung, einschl. Klemmen, Verschraubungen, Sicherungszubehör, Schalt- und Übersichtsplänen sowie dem betriebsfertigen Anschluss einschließlich allem erforderlichen Kleinmaterial und der Inbetriebnahme.

Alle Gerätebezeichnungen müssen auf dem Geräterahmen oder Montageplatten angebracht werden und zusätzlich auf den Geräten.

Bei der Ausführung der Schaltschränke ist darauf zu achten, dass die von den Schaltgeräten entwickelte Wärme abgeführt wird, ggf. mit Fremdbelüftung. Vor Montagebeginn sind Wärmelastberechnungen vorzulegen.

Die Beschriftung der Verteilung hat mit gravierten Schildern mit Angabe der Stromkreisnummer zu erfolgen. Die Schilder sind mit Schrauben oder Kunststoffnieten zu befestigen.
Alle Zu- und Abgangsleitungen sind mit gedruckten Kabelbezeichnungsschildern zu kennzeichnen. In den Türen der Verteiler sind in Klarsichthüllen eingelegte Legenden mit Stromkreisnummern und Zielbezeichnung mit Art des Stromkreises und Raumbezeichnung dauerhaft einzukleben. Weiterhin sind ein Schaltbild und Aufbaubild der Unterverteilung sowie der zugehörige Gebäudegrundríss in einer stabilen
Schaltplantasche zu deponieren.
ln Verteilungen eingebaute Bediengeräte wie Schaltuhren, Wahlschalter u.a. sind mit Klartextbeschriftungsschildern mit Angabe der Funktion und Bedienung zu beschriften.
Auf den Türen von Verteilungen sind diese mit Resopalschildern ca. 15x10 cm groß mit Angabe der Verteilernummer, des Versorgungsbereiches sowie woher die Verteilung versorgt wird, zu kennzeichnen.

Beleuchtungskörper
Deckeneinbauleuchten sind in Absprache und Kooperation mit der Deckenbaufirma zu montieren.

Die Leuchten sind ausnahmslos einschl. Leuchtmittel anzubieten.

Leuchten mit Durchgangsverdrahtungen müssen grundsätzlich in wärmefester Leitung und festen Verdrahtungsklemmen ausgeführt werden.

Auf Wunsch der Bauleitung sind alle Leuchtentypen nach Anforderung zu bemustern bzw. eine Musterbeleuchtung zu erstellen.

Bei Einbauleuchten ist eine rechtzeitige Kontrolle der Einbauhöhen und des Einbauplatzes vorzunehmen. Eine Koordinierung mit anderen Gewerken ist zwingend erforderlich.

Nebenleistungen
Folgende Leistungen sind über die bereits in VOB Teil C erfassten Nebenleistungen hinaus Bestandteil der vertraglichen Leistung und in die Einheitspreise einzukalkulieren, sofern sie nicht im Leistungsverzeichnis als gesonderte Position aufgeführt sind:

Erstellung eines Montageablaufplanes (Terminplanes) der technischen Gewerke, der die zeitliche Abhängigkeit der Montage unter den einzelnen Gewerken aufzeigt und regelt. Grundlage zur Erstellung des Montageablaufplanes ist der Gesamtterminplan des Architekten und die in diesem vorgegebenen Ausführungsfristen einzuhalten.

Erstellen und liefern von Montagezeichnungen, Revisionsunterlagen, Bedienungs- und Wartungsanweisungen, Funktions-, Bezeichnungs- und Hinweisschildern sowie eines Funktionsschemas für jede Zentrale.

Der vom AN benannte Fachbauleiter hat an allen Baubesprechungen und Abstimmungsgesprächen teilzunehmen. Ausnahmen sind vorher mit der Fachbauüberwachung abzustimmen. Der Austausch des Fachbauleiters und/oder des Obermonteurs darf nur nach Genehmigung der Bauleitung erfolgen.

Umlagern von Materialien nach Anweisung der Bauüberwachung.

Eigenverantwortliche Inbetriebnahme, Betreibung und Überwachung der vom Auftragnehmer erstellten Anlagen und -teile, während 'Probebetrieb, Einregulierung und Abnahme.

Allgemein
Beabsichtigt der Auftragnehmer andere als die angefragten Materialien einzusetzen, so hat er den Nachweis der Gleichwertigkeit zu erbringen.
Ist der Nachweis strittig, so gilt er als nicht erbracht. In diesem Fall, ist das vom Auftraggeber/ Fachplaner vorgeschlagene Fabrikat zu liefern.

*Hinweis: Technische Vorbemerkungen*
Technische Vorbemerkungen

Baumaßnahmen allgemein
Für die Baumaßnahmen ist eine Baustromversorgung und Baustellenbeleuchtung zu montieren.

Bestimmungen

Die elektrischen Anlagen sind nach den allgemein anerkannten Regeln der Technik und den jeweils gültigen Bestimmungen und Richtlinien auszuführen.
Insbesondere sind zu beachten:
- die VDE-Bestimmungen
- die TAB des EVU's
- die Unfallverhütungsvorschriften UVV
- die jeweils gültige Landesbauordnung
- die Sicherheitsregeln für die Konstruktion und ein Einbau von
  Aufzügen EN 81-20/50
- die Aufzugsrichtlinie 2014/33 EU
- die Zwölfte Verordnung zum Produktsicherheitsgesetz (Aufzugsverordnung - 12.ProdSV)
- die Betriebssicherheitsverordnung 2015

Leistungsumfang

Die Leistung des AN umfasst sämtliche Leistungen, die zur Erstellung der betriebsfertigen Anlage und zur Erfüllung der baubehördlichen Auflagen erforderlich sind. Ausgenommen sind nur die als "Bauseitige Leistungen" im LV beschriebenen Leistungen.

Sind keine technischen Forderungen im LV und den Vorbemerkungen vorgegeben, ist dem AN die konstruktive Ausbildung freigestellt, jedoch mit der Bauleitung einvernehmlich festzulegen.

Mitwirken bei der Inbetriebnahme der Nebengewerke, soweit davon die Leistungen des AN berührt sind.

Alle Positionen und Leistungen des nachfolgenden LV sind komplett einschließlich Lieferung und betriebsfertiger Montage auszuführen.

Preisstellung

Alle Preise sind Festpreise bis Ende der Bauzeit. Der Bruttopreis umfasst eine betriebsfertige Anlage.

Das Leistungsverzeichnis ist in mehrere Titel gegliedert.
Die Aufmasse und Abrechnung ist entsprechend VOB und des LVs aufzustellen.

Sämtliches Befestigungs- und Kleinmaterial ist in den Einheitspreisen einzukalkulieren.

Messungen

Nach der Montage der elektrischen Anlagen sind Sicht- und Funktionsprüfungen und Messungen nach den VDE-Bestimmungen durchzuführen.

Auf folgende Prüfungen und Messungen wird besonders hingewiesen:

- Messungen der Schleifenimpedanzen bzw. der Berührungsspannungen
- Messungen der Isolationswiderstände
- Niederohmmessung der PE- und PA-Leiter
- FI Schutzschalter Auslösemessungen
Die Nachweise einschl. Der Messwerte sind in einem Prüfprotokoll des AN festzuhalten und der Niederschrift zur Bauübergabe beizufügen.

Revisionsunterlagen

Die Revisionsunterlagen sind vom AN mit Inhaltsverzeichnis in 2-facher Ausfertigung gefaltet, farbig angelegt und übersichtlich geordnet in beschriftetem Ordner vorzulegen.

* Prüfprotokolle der Baustromverteiler

*Hinweis: Herstellung der Baustromversorgung*
Für die gesamte Baumaßnahme sind nachfolgend aufgeführte Materialien zur Baustromversorgung und Baustellenbeleuchtung anzuliefern und zu montieren. Die allgemeinen Schwierigkeiten bei rauhem Baustellenbetrieb sind zu berücksichtigen. Die Einrichtungen sind zu warten und in ordnungsgemäßem Zustand zu erhalten. Defekte Sicherungen und sonstige Materialien sind auszuwechseln.
Die Baustromverteiler für die Kräne, den Container sowie das Gebäude werden aus dem Wandlerzählerschrank/zentraler Verteiler versorgt.
Dieser wiederum wird über die Stromversorgung des Bestandsgebäudes versorgt.

**01.01.03.1 Überprüfung der Schutzmaßnahme für die Bauzeit**
Wartung nach Checkliste
- Überprüfung der Schutzmaßnahme nach DIN/VDE0600-501
je Monat erforderlich gemäß BGV §5 und die nach der
Durchführungsanweisung zu BGV A2 §5 Tabelle 1
Menge: 1,000 psch
DIN 276:2018-12: 391

**01.01.03.2 Wandlerzählerschrank mit Abgängen für Baustromverteiler**
Einbauten schutzisoliert 230/400 V WS, 50 Hz,
mit folgenden Einbauten:

1x Sicherungslasttrennschalter 250 A 3-polig, NH 3
1x Spannungspfadsicherung 3-polig, 6 A DIAZED für Wandler
1x Meß- und Übergabeeinheit mit Zählerplatz
1x Wandlerplatz für Einzel- oder Blockwandler

Abgänge (NH-Sicherungs-Lasttrenner):

1 x NH 1 (max. abgesichert mit 100 A) für Baustrom UV Kran 1
1 x NH 1 (max. abgesichert mit 100 A) für Baustrom UV Kran 2
1 x NH 00 (max. abgesichert mit 100 A) für Baustrom UV Container
1 x NH 00 (max. abgesichert mit 100 A) für Baustrom UV TRH1
1 x NH 00 (max. abgesichert mit 100 A) für Baustrom UV TRH2
2 x NH 00 Reserve

Installieren mit Untergestell (Rohrgestell) und allem benötigten Sicherungszubehör zur Miete. Die Materialien bleiben Eigentum des Auftragnehmers. Vorhaltzeit für gesamte Bauzeit:
(ca. 24 Monate)

Die Montage- und Demontagekosten sind im Pauschalpreis mit
einzuberechnen. inkl. monatlicher Prüfung liefern, montieren
und betriebsfertig anschließen
Menge: 24,000 Mon
DIN 276:2018-12: 391

**01.01.03.3 Baustromverteilerschrank UV Kran 1**
mit allstromsensitiv, stoßstromfesten FI-Schutzschaltern
bis 125 A
Spannung: 230/400 V WS, 50 Hz
mit folgenden Einbauten:
1 x Hauptsicherung NH 00, 100 A
1 x FI-Schutzschalter 125 A / 500 mA allstromsensitiv
1 x FI-Schutzschalter 25 A / 30 mA allstromsensitiv
1 x CEE-Steckdosen 400 V / 125 A, 5-polig
ohne Vorsicherung (direkt ab FI)
1 x CEE-Steckdosen 400 V / 63 A, 5-polig
1 x Schuko-Steckdose
abgesichert über Leitungsschutzschalter,
C-Charakteristik.

Installieren mit Untergestell (Rohrgestell) und allem benötigten Sicherungszubehör zur Miete. Die Materialien bleiben Eigentum des Auftragnehmers. Vorhaltzeit für gesamte Bauzeit:
(ca. 24 Monate)

Die erforderlichen Materialien zur Erstellung eines Erdungspunktes sind ebenfalls mit einzukalkuliere.
Die Montage- und Demontagekosten sind im Pauschalpreis mit
einzuberechnen.
inkl. fachgerechter Einführungen der Leitungen in den Schaltschrank und auflegen bis zu 120mm².

liefern, montieren und betriebsfertig anschließen
Menge: 24,000 Mon
DIN 276:2018-12: 391

**01.01.03.4 Baustromverteilerschrank UV Container**
mit pulsstromempfindlichen,
stoßstromfesten FI-Schutzschaltern bis 63 A
1 x Hauptsicherung NH 00, 80 A
2x FI-Schutzschalter 4 pol. 40 A/ 30 mA
5x CEE-Steckdosen 16 A/ 5-pol.
2x CEE-Steckdose 32 A/ 5-pol.
10 x Schuko-Steckdosen 230V / 16A
abgesichert über Leitungsschutzschalter,
C-Charakteristik.

Installieren mit Untergestell (Rohrgestell) und allem benötigten Sicherungszubehör zur Miete. Die Materialien bleiben Eigentum des Auftragnehmers. Vorhaltzeit für gesamte Bauzeit:
(ca. 24 Monate)

Die erforderlichen Materialien zur Erstellung eines Erdungspunktes sind ebenfalls mit einzukalkulieren.
Die Montage- und Demontagekosten sind im Pauschalpreis mit
einzuberechnen.
inkl. fachgerechter Einführungen der Leitungen in den Schaltschrank und auflegen bis zu 120mm².

liefern, montieren und betriebsfertig anschließen
Menge: 24,000 Mon
DIN 276:2018-12: 391

**01.01.03.5 Baustromverteilerschrank UV TRH1**
mit pulsstromempfindlichen,
stoßstromfesten FI-Schutzschaltern bis 63 A
1 x Hauptsicherung NH 00, 80 A
2x FI-Schutzschalter 4 pol. 40 A/ 30 mA
2x CEE-Steckdosen 16 A/ 5-pol.
5x CEE-Steckdose 32 A/ 5-pol.
6 x Schuko-Steckdosen 230V / 16A
abgesichert über Leitungsschutzschalter,
C-Charakteristik.

Installieren mit Untergestell (Rohrgestell) und allem benötigten Sicherungszubehör zur Miete. Die Materialien bleiben Eigentum des Auftragnehmers. Vorhaltzeit für gesamte Bauzeit:
(ca. 24 Monate)

Die erforderlichen Materialien zur Erstellung eines Erdungspunktes sind ebenfalls mit einzukalkuliere.
Die Montage- und Demontagekosten sind im Pauschalpreis mit
einzuberechnen.
inkl. fachgerechter Einführungen der Leitungen in den Schaltschrank und auflegen bis zu 120mm².

liefern, montieren und betriebsfertig anschließen
Menge: 24,000 Mon
DIN 276:2018-12: 391

**01.01.03.6 Baustromverteilerschrank UV TRH2**
mit pulsstromempfindlichen,
stoßstromfesten FI-Schutzschaltern bis 63 A
1 x Hauptsicherung NH 00, 80 A
2x FI-Schutzschalter 4 pol. 40 A/ 30 mA
2x CEE-Steckdosen 16 A/ 5-pol.
5x CEE-Steckdose 32 A/ 5-pol.
6 x Schuko-Steckdosen 230V / 16A
abgesichert über Leitungsschutzschalter,
C-Charakteristik.

Installieren mit Untergestell (Rohrgestell) und allem benötigten Sicherungszubehör zur Miete. Die Materialien bleiben Eigentum des Auftragnehmers. Vorhaltzeit für gesamte Bauzeit:
(ca. 24 Monate)

Die erforderlichen Materialien zur Erstellung eines Erdungspunktes sind ebenfalls mit einzukalkuliere.
Die Montage- und Demontagekosten sind im Pauschalpreis mit
einzuberechnen.
inkl. fachgerechter Einführungen der Leitungen in den Schaltschrank und auflegen bis zu 120mm².

liefern, montieren und betriebsfertig anschließen
Menge: 24,000 Mon
DIN 276:2018-12: 391

**01.01.03.7 Baustromverteiler Etage für die Bauzeit**
mit pulsstromempfindlichen,
stoßstromfesten FI-Schutzschaltern bis 63 A
Spannung: 230/400 V WS, 50 Hz
mit folgenden Einbauten:
1 x Hauptsicherung NH 00, 63 A
1 x FI-Schutzschalter 63 A / 30 mA
1 x FI-Schutzschalter 40 A / 30 mA
2 x CEE-Steckdosen 400 V / 16 A, 5-polig
1 x CEE-Steckdosen 400 V / 32 A, 5-polig
6 x Schuko-Steckdosen
abgesichert über Leitungsschutzschalter,
C-Charakteristik.

Installieren mit Untergestell (Rohrgestell) und allem benötigten Sicherungszubehör zur Miete. Die Materialien bleiben Eigentum des Auftragnehmers. Vorhaltzeit für gesamte Bauzeit:
(ca. 24 Monate)

Die Montage- und Demontagekosten sind im Pauschalpreis mit
einzuberechnen. inkl. monatlicher Prüfung liefern, montieren
und betriebsfertig anschließen
Menge: 6,000 St
DIN 276:2018-12: 391

**01.01.03.8 Anschluss Wandlerschrank an Bestandsgebäude**
Herstellen eines Anschlusses vom Bestandsgebäude zum Wandlerzählerschrank, inkl. auflegen, einführen und anschließen der Kabel bis 120mm²
Menge: 1,000 psch
DIN 276:2018-12: 391

**01.01.03.9 Überprüfung Baustromverteiler**
Vorstehende Baustromverteiler

- UV Kran 1
- UV Kran 2
- UV Container
- UV TRH 1
- UV TRH 2
- Baustromverteiler Etage

auf Funktion und Sicherheit 1x pro Monat, einschließlich Auslösung der RCD-Schutzschalter sowie Erstellung von Prüf- und Messproktokollen nach Vorgabe der VDE, während der gesamten Bauzeit überprüfen.
Menge: 24,000 Mon
DIN 276:2018-12: 391

**01.01.03.10 Verbindungskabel Etagenverteiler**
als Verbindungsleitung vom vorhandenen Baustromverteilerschrank zum Etagenverteiler,
bestehend aus:

- 60m H07RN-F5G 6
- komplett mit CEE Stecker und CEE Kupplung mit Klappdeckel 400V 32A
- fremdkörper- und spritzwassergeschützt IP 44.

komplett liefern und betriebsbereit anschließen
24 Monate mietweiser Überlassung,
Demontage und Abtransport

komplett liefern, verlegen und anschließen
Menge: 6,000 St
DIN 276:2018-12: 391

**01.01.03.11 H07RN-F5G 35**
als Verbindungsleitung vom vorhandenen Trafo zum Wandlerzählerschrank, provisorisch verlegen in Graben,
komplett liefern, verlegen, betriebsbereit anschließen
24 Monate mietweiser Überlassung,
Demontage und Abtransport

komplett liefern, verlegen und anschließen
Menge: 320,000 m
DIN 276:2018-12: 391

**01.01.03.12 H07RN-F5G 70**
als Verbindungsleitung vom vorhandenen Wandlerzählerschrank zu den Baustromverteilern, provisorisch verlegen in Graben,
komplett liefern, verlegen, betriebsbereit anschließen
24 Monate mietweiser Überlassung,
Demontage und Abtransport

komplett liefern, verlegen und anschließen
Menge: 220,000 m
DIN 276:2018-12: 391

**01.01.03.13 H07RN-F5G 95**
als Verbindungsleitung vom vorhandenen Trafo zum Wandlerzählerschrank, provisorisch verlegen in Graben,
komplett liefern, verlegen, betriebsbereit anschließen
24 Monate mietweiser Überlassung,
Demontage und Abtransport

komplett liefern, verlegen und anschließen
Menge: 20,000 m
DIN 276:2018-12: 391

**01.01.03.14 Verlegung eines Verteilerschrankes**
abklemmen und wiederanschließen und Verlängerung der Zuleitung inkl. Muffarbeiten
Menge: 4,000 St
DIN 276:2018-12: 391

**01.01.03.15 Baustellenbeleuchtung Innenraum**
Baustellenbeleuchtung pro Etage in wasserdichter Ausführung mit allen Verdrahtungsarbeiten und Materialien sowie Anschluss an den Baustromverteiler.

Bestehend aus:
15-20 Stück LED- Arbeitsleuchten als Schlauch auf Rolle je 50m, steckerfertig 230VAC, IP65

- ca. 1500 Lumen pro Meter
- Stabile Konstruktion
- Stoß- und spritzwasserfest
- inkl. Ausschalter
- inkl. erforderlichem Verlängerungskabel

Mit einzukalkulieren ist das Umhängen der Baubeleuchtung. Vor Montage ist mit der Bauleitng zu kären, wo diese verortet und befestigt werden. Höhe bis max. 3,5m

Komplett einschließlich Kleinmaterial in fachgerechter
Arbeit liefern und montieren.
Menge: 3,000 St
DIN 276:2018-12: 391

**01.01.03.16 Baustellenbeleuchtung Außenraum**
Ausführung wie Vorposition, jedoch Beleuchtung
Wege Außenraum mit Befestigung am Fassadengerüst für
die Dauer der Stellung des Fasadengerüsts.

40 geeignete Außenraumlangfeldleuchtn inkl. Befestigung am Gerüst zu Beluechtung des Bewehungsraum entlang
der Fassaden.
Menge: 1,000 psch
DIN 276:2018-12: 391

**01.01.03.17 Räumen der Baustelle**
Räumen der Baustelle für sämtliche in der
Leistungsbeschreibung aufgeführten Leistungen.
Menge: 1,000 psch
DIN 276:2018-12: 391

##### Abschnitt 01.01.04 Stundenlohnarbeiten

*Hinweis: Hinweistext Stundenlohnarbeiten*
Stundenlohnarbeiten

_ Im Folgenden wird die Vergütung von Leistungen geregelt, die nicht im LV aufgeführt sind. Es handelt sicht hierbei um:
- unvorhersehbare Leistungen;
- gar nicht bzw. nur mit unverhältnismäßig hohem Aufwand zu kalkulierende Leistungen;
- Leistungen, für deren Erbringen zum Zeitpunkt der Ausschreibung ein anderes Gewerk vorgesehen war;
- Leistungen, die der Auftraggeber zum Zeitpunkt der Ausschreibung selbst erbringen wollte;

_ Die Vergütung dieser Leistungen erfolgt auf Stundenbasis.

_ In die angebotenen Stundensätze einzurechnen sind alle Nebenkosten, sowie:
- alle Kosten Übernachtungen, Verpflegung, An- und Abreise;
- alle Kosten für die Stellung von Werkzeugen, Spezialwerkzeugen, etc.;
- alle Kosten für Hilfsmittel wie Leitern, Gerüste, etc.;
- alle Kosten, die aus den Anforderungen der Arbeitssicherheit entstehen;

_ Grundsätzlich werden die im folgenden angebotenen Leistungen auf Stundenbasis nur dann vergütet, wenn die Arbeiten vom Auftraggeber oder von ihm bevollmächtigten Vertreter explizit und gesondert in Auftrag gegeben wurden und Stundennachweise darüber vorgelegt werden, die vom Auftraggeber oder von ihm bevollmächtigten Vertreter gegengezeichnet wurden.
_ Die eventuelle Notwendigkeit von Leistungen auf Stundenbasis sind dem Auftraggeber oder dem von ihm bevollmächtigten Vertreter rechtzeitig mitzuteilen, der Umfang der Leistungen auf Stundenbasis ist dabei im Vorfeld anzuzeigen.
_ Die Stundennachweise sind innerhalb von 12 Werktagen nach Ausführungsende der Leistungen zur Gegenzeichnung unaufgefordert vorzulegen und zu erläutern.

Angenommene Stundensätze nach vorgenannten Regelungen:

**01.01.04.1 Facharbeiter / Stundenlohnarbeiten**
Stundenlohnarbeiten für besondere Leistungen, die nur
auf ausdrückliche Anweisung der Bauleitung und gegen
Nachweis zur Ausführung kommen.
Es sind Verrechnungssätze anzubieten, in denen unaufgegliederte Lohnkosten, anteilig Gemeinkosten einschl. Wagnis und Gewinn (inkl.VHB Formblatt 221 und 222), sowie Lohnnebenkosten (Fahrtkosten und Wegegelder ets.) enthalten sind. Zuschläge für Mehr-,Nacht-, Sonn- und Feiertagsarbeit sind nicht mit einzubeziehen
Stoff- und Materalnachweise sind gesondert mit den  zugehörigen Stundenlohnnachweisen beim Auftraggeber
ein zu reichen. Es gelten die Bedingungen gemäß § 15 VOB/B.
Qualifikation: Facharbeiter
Menge: 30,000 h
DIN 276:2018-12: 391

**01.01.04.2 An/Abfahrt zusätzlich**
An/Abfahrt für besondere Leistungen, die nur auf ausdrückliche Anweisung der Bauleitung und gegen Nachweis zur Ausführung kommen.
Menge: 2,000 St
DIN 276:2018-12: 391
